# Enchufe rápido de aire comprimido

- Propiedad del archivo: CYPE Ingenieros S.A.
- Formato: FIEBDC-3/2016
- Programa: Generador de precios de la construcción. CYPE Ingenieros, S.A.
- Fecha: 03/10/2024
- Divisa: EUR
- Costes indirectos: 3 %
- IVA: 21 %

## I Instalaciones

### IX Aire comprimido y gases medicinales

#### IXW Elementos

**IXW080** Ud Enchufe rápido de aire comprimido.
Enchufe rápido de aire comprimido, de latón niquelado, de perfil estándar y 7,2 mm de anchura nominal, presión máxima de trabajo 16 bar, temperatura de trabajo entre -20°C y 100°C, con rosca cilíndrica GAS macho de 1/4".
Incluye: Colocación. Conexionado y comprobación de su correcto funcionamiento.
Criterio de medición de proyecto: Número de unidades previstas, según documentación gráfica de Proyecto.
Criterio de medición de obra: Se medirá el número de unidades realmente ejecutadas según especificaciones de Proyecto.

| Código | Ud | Descripción | Rendimiento | Precio | Importe |
|---|---|---|---|---|---|
| mt43eac030a | Ud | Enchufe rápido de aire comprimido, de latón niquelado, de perfil estándar y 7,2 mm de anchura nominal, presión máxima de trabajo 16 bar, temperatura de trabajo entre -20°C y 100°C, con rosca cilíndrica GAS macho de 1/4". (material) | 1 | 7.25 | 7.250 |
| mo008 | h | Oficial 1ª fontanero. (mano de obra) | 0.1 | 22.74 | 2.274 |
| mo107 | h | Ayudante fontanero. (mano de obra) | 0.1 | 20.98 | 2.098 |
| % | % | Costes directos complementarios | 2 % | 11.622 | 0.232 |
|  |  | Costes directos |  |  | 11.854 |
