# Forrado interior de armario empotrado

- Propiedad del archivo: CYPE Ingenieros S.A.
- Formato: FIEBDC-3/2016
- Programa: Generador de precios de la construcción. CYPE Ingenieros, S.A.
- Fecha: 06/06/2025
- Divisa: EUR
- Costes indirectos: 3 %
- IVA: 21 %

## L Carpintería, cerrajería, vidrios y protecciones solares

### LA Armarios

#### LAR Forrados interiores

**LAR010** m² Forrado interior de armario empotrado.
Forrado interior de armario empotrado, realizado con tablero aglomerado de partículas, recubierto por ambas caras con papel melamínico, acabado a elegir, de 16 mm de espesor. Colocación en obra: con adhesivo.
Incluye: Limpieza y preparación de la superficie soporte. Replanteo. Corte y preparación del revestimiento. Aplicación del adhesivo. Colocación y fijación del revestimiento.
Criterio de medición de proyecto: Superficie medida según documentación gráfica de Proyecto.
Criterio de medición de obra: Se medirá la superficie realmente ejecutada según especificaciones de Proyecto.

| Código | Ud | Descripción | Rendimiento | Precio | Importe |
|---|---|---|---|---|---|
| mt29tma140 | kg | Adhesivo de caucho sintético, de aplicación a dos caras, para revestimientos decorativos de madera. (material) | 0.1 | 4.1 | 0.410 |
| mt29tmf010c | m² | Tablero aglomerado de partículas, recubierto por ambas caras con papel melamínico, acabado a elegir, de 16 mm de espesor. (material) | 1.05 | 8.45 | 8.873 |
| mo017 | h | Oficial 1ª carpintero. (mano de obra) | 0.39 | 23.44 | 9.142 |
| mo058 | h | Ayudante carpintero. (mano de obra) | 0.39 | 22.08 | 8.611 |
| % | % | Costes directos complementarios | 2 % | 27.036 | 0.541 |
|  |  | Costes directos |  |  | 27.577 |

Residuos:
- colocación: mt29tmf010c; factor de residuo 0.0112855

## Recursos

**mt29tma140** kg Adhesivo de caucho sintético, de aplicación a dos caras, para revestimientos decorativos de madera
Datos técnicos: Coste energético 89.324 MJ; Emisión de CO2 3.894 kg
Residuos:
- embalaje: re170203 Plástico. (componente de residuo); rendimiento 0.005 kg; Código LER 17 02 03; Masa del elemento 1 kg; Volumen 0.001667 m3

**mt29tmf010c** m² Tablero aglomerado de partículas
Datos técnicos: Coste energético 265.955 MJ; Emisión de CO2 3.485 kg; Código LER 17 02 01; Masa del elemento 8 kg; Volumen 0.007273 m3
Residuos:
- embalaje: re170203 Plástico; rendimiento 0.026 kg
