# Sistema "VELUX" de ventana con cúpula de vidrio para cubierta plana

- Propiedad del archivo: CYPE Ingenieros S.A.
- Formato: FIEBDC-3/2016
- Programa: Generador de precios de la construcción. CYPE Ingenieros, S.A.
- Fecha: 06/06/2025
- Divisa: EUR
- Costes indirectos: 3 %
- IVA: 21 %

## L Carpintería, cerrajería, vidrios y protecciones solares

### LC Carpintería

#### LCS Ventanas para cubiertas planas

**LCS022** Ud Sistema "VELUX" de ventana con cúpula de vidrio para cubierta plana.
Ventana para cubierta plana, modelo CVU 060060 0320Q "VELUX", practicable con apertura proyectante de accionamiento eléctrico, con motor incorporado en el marco, sensor de lluvia y mando a distancia programable hasta 15 cm, de 60x60 cm, realizada en madera laminada, acabado en poliuretano, con aislamiento interior de poliestireno, cúpula exterior curva de vidrio templado de 6 mm de espesor ISU 1093, doble acristalamiento interior (vidrio interior laminar de 3+3 mm, cámara de aire rellena de gas argón de 16 mm, vidrio exterior Float de 4 mm con recubrimiento aislante y separador de material termoplástico).
Criterio de valoración económica: El precio no incluye el zócalo.
Incluye: Replanteo. Presentación, aplomado y nivelación del marco. Fijación del marco al hueco dejado en el forjado. Sellado de juntas perimetrales. Colocación y fijación de la cúpula sobre el marco. Colocación de los mecanismos de apertura.
Criterio de medición de proyecto: Número de unidades previstas, según documentación gráfica de Proyecto.
Criterio de medición de obra: Se medirá el número de unidades realmente ejecutadas según especificaciones de Proyecto.

| Código | Ud | Descripción | Rendimiento | Precio | Importe |
|---|---|---|---|---|---|
| mt24vqp014aa | Ud | Ventana para cubierta plana, modelo CVU 060060 0320Q "VELUX", practicable con apertura proyectante de accionamiento eléctrico, con motor incorporado en el marco, sensor de lluvia y mando a distancia programable hasta 15 cm, de 60x60 cm, realizada en madera laminada, acabado en poliuretano, con aislamiento interior de poliestireno, cúpula exterior curva de vidrio templado de 6 mm de espesor ISU 1093, doble acristalamiento interior (vidrio interior laminar de 3+3 mm, cámara de aire rellena de gas argón de 16 mm, vidrio exterior Float de 4 mm con recubrimiento aislante y separador de material termoplástico). (material) | 1 | 1719 | 1719.000 |
| mo011 | h | Oficial 1ª montador. (mano de obra) | 1.4 | 23.74 | 33.236 |
| mo080 | h | Ayudante montador. (mano de obra) | 0.7 | 21.94 | 15.358 |
| % | % | Costes directos complementarios | 2 % | 1767.594 | 35.352 |
|  |  | Costes directos |  |  | 1802.946 |

## Recursos

**mt24vqp014aa** Ud Ventana para cubierta plana
Datos técnicos: Coste energético 688.082 MJ; Emisión de CO2 69.199 kg
Residuos:
- embalaje: re170203 Plástico. (componente de residuo); rendimiento 0.143 kg; Código LER 17 02 03; Masa del elemento 1 kg; Volumen 0.001667 m3
- embalaje: re170604 Materiales de aislamiento distintos de los especificados en los códigos 17 06 01 y 17 06 03. (componente de residuo); rendimiento 0.029 kg; Código LER 17 06 04; Masa del elemento 1 kg; Volumen 0.001667 m3
