# Puerta de servicio corredera

- Propiedad del archivo: CYPE Ingenieros S.A.
- Formato: FIEBDC-3/2016
- Programa: Generador de precios de la construcción. CYPE Ingenieros, S.A.
- Fecha: 06/06/2025
- Divisa: EUR
- Costes indirectos: 3 %
- IVA: 21 %

## L Carpintería, cerrajería, vidrios y protecciones solares

### LI Puertas de uso industrial

#### LIS Puertas de servicio

**LIS010** Ud Puerta de servicio corredera.
Puerta de servicio corredera, con sistema de guiado elevado, 1000x2000 mm. HOJA: de 40 mm de espesor, con bastidor de perfil estructural de aluminio lacado en color blanco, revestimiento en ambas caras de chapa de acero galvanizado de 0,6 mm de espesor, acabado lacado, color blanco y alma de espuma de poliisocianurato, inyectada a alta presión, Euroclase B-s1, d0 de reacción al fuego, con marco de aluminio extrusionado acabado lacado y doble burlete perimetral sobre soporte de PVC; ACCESORIOS: sin accesorios.
Incluye: Replanteo. Colocación y fijación de la puerta al paramento.
Criterio de medición de proyecto: Número de unidades previstas, según documentación gráfica de Proyecto.
Criterio de medición de obra: Se medirá el número de unidades realmente ejecutadas según especificaciones de Proyecto.

| Código | Ud | Descripción | Rendimiento | Precio | Importe |
|---|---|---|---|---|---|
| mt26pse100aa | Ud | Puerta de servicio corredera, con sistema de guiado elevado, 1000x2000 mm, de 40 mm de espesor, con bastidor de perfil estructural de aluminio lacado en color blanco, revestimiento en ambas caras de chapa de acero galvanizado de 0,6 mm de espesor, acabado lacado, color blanco y alma de espuma de poliisocianurato, inyectada a alta presión, Euroclase B-s1, d0 de reacción al fuego, con marco de aluminio extrusionado acabado lacado y doble burlete perimetral sobre soporte de PVC. (material) | 1.05 | 1355.09 | 1422.845 |
| mo011 | h | Oficial 1ª montador. (mano de obra) | 2 | 23.74 | 47.480 |
| mo080 | h | Ayudante montador. (mano de obra) | 2 | 21.94 | 43.880 |
| % | % | Costes directos complementarios | 2 % | 1514.205 | 30.284 |
|  |  | Costes directos |  |  | 1544.489 |
