# Estor enrollable "PERSAX" de tejido ignífugo perforado, para uso exterior

- Propiedad del archivo: CYPE Ingenieros S.A.
- Formato: FIEBDC-3/2016
- Programa: Generador de precios de la construcción. CYPE Ingenieros, S.A.
- Fecha: 30/10/2025
- Divisa: EUR
- Costes indirectos: 3 %
- IVA: 21 %

## L Carpintería, cerrajería, vidrios y protecciones solares

### LS Protecciones solares

#### LSE Estores enrollables

**LSE030** Ud Estor enrollable "PERSAX" de tejido ignífugo perforado, para uso exterior.
Estor enrollable exterior, "PERSAX", de 1000 mm de anchura y 1000 mm de altura, con tejido ignífugo perforado, modelo Sarga 555, de hilos de fibra de vidrio recubiertos de PVC, color a elegir, guía de 60 mm de profundidad, muelles interiores para mejorar el tensado del tejido, accionamiento motorizado con pulsador, con motor modelo Jet 10/17 de 140 W, "PERSAX", con mando mural, para regulación de la altura.
Incluye: Replanteo. Montaje del estor enrollable con guías y cajón. Anclaje de las guías al paramento. Instalación del motor y los componentes del accionamiento. Conexionado eléctrico.
Criterio de medición de proyecto: Número de unidades previstas, según documentación gráfica de Proyecto.
Criterio de medición de obra: Se medirá el número de unidades realmente ejecutadas según especificaciones de Proyecto.

| Código | Ud | Descripción | Rendimiento | Precio | Importe |
|---|---|---|---|---|---|
| mt44pax010aab | Ud | Estor enrollable exterior, "PERSAX", de 1000 mm de anchura y 1000 mm de altura, con tejido ignífugo perforado, modelo Sarga 555, de hilos de fibra de vidrio recubiertos de PVC, color a elegir, guía de 60 mm de profundidad, muelles interiores para mejorar el tensado del tejido, y cajón de 100 mm de altura. (material) | 1 | 310 | 310.000 |
| mt44pax030ma | Ud | Motorización de estor enrollable con pulsador, con motor modelo Jet 10/17 de 140 W, "PERSAX", con mando mural, para regulación de la altura. (material) | 1 | 218 | 218.000 |
| mo011 | h | Oficial 1ª montador. (mano de obra) | 0.468 | 23.74 | 11.110 |
| mo080 | h | Ayudante montador. (mano de obra) | 0.702 | 21.94 | 15.402 |
| mo003 | h | Oficial 1ª electricista. (mano de obra) | 0.65 | 23.74 | 15.431 |
| % | % | Costes directos complementarios | 2 % | 569.943 | 11.399 |
|  |  | Costes directos |  |  | 581.342 |

Residuos:
- colocación: mt44pax010aab; factor de residuo 0.0438423

## Recursos

**mt44pax010aab** Ud Estor enrollable exterior
Datos técnicos: Coste energético 31.387 MJ; Emisión de CO2 1.187 kg; Código LER 20 01 11; Masa del elemento 0.52 kg; Volumen 0.000693 m3
Residuos:
- embalaje: re170203 Plástico. (componente de residuo); rendimiento 0.1 kg; Código LER 17 02 03; Masa del elemento 1 kg; Volumen 0.001667 m3

**mt44pax030ma** Ud Motorización de estor enrollable con pulsador
Datos técnicos: Coste energético 96.532 MJ; Emisión de CO2 4.000 kg
Residuos:
- embalaje: re150101 Envases de papel y cartón. (componente de residuo); rendimiento 0.086 kg; Código LER 15 01 01; Masa del elemento 1 kg; Volumen 0.001333 m3
