# Persiana enrollable de lamas

- Propiedad del archivo: CYPE Ingenieros S.A.
- Formato: FIEBDC-3/2016
- Programa: Generador de precios de la construcción. CYPE Ingenieros, S.A.
- Fecha: 11/06/2024
- Divisa: EUR
- Costes indirectos: 3 %
- IVA: 21 %

## L Carpintería, cerrajería, vidrios y protecciones solares

### LS Protecciones solares

#### LSP Persianas enrollables

**LSP010** m² Persiana enrollable de lamas.
Persiana enrollable de lamas de aluminio inyectado de 44 mm de altura, color blanco, equipada con eje, discos, cápsulas y todos sus accesorios, con accionamiento manual mediante cardán con manivela, en cajón de persiana ya realizado.
Incluye: Introducción de la persiana por los perfiles guía en toda la longitud de éstos. Encaje del eje del rodillo en los soportes dispuestos en el cajón de persiana. Enrollado de la persiana.
Criterio de medición de proyecto: Superficie del hueco a cerrar, medida según documentación gráfica de Proyecto.
Criterio de medición de obra: Se medirá, con las dimensiones del hueco, la superficie realmente ejecutada según especificaciones de Proyecto.

| Código | Ud | Descripción | Rendimiento | Precio | Importe |
|---|---|---|---|---|---|
| mt25per010d | m² | Persiana enrollable de lamas de aluminio inyectado, de 44 mm de altura, color blanco, equipada con eje, discos, cápsulas y todos sus accesorios, según UNE-EN 13659. (material) | 1.05 | 38.8 | 40.740 |
| mt24per005b | Ud | Kit de manivela y cardán, con accesorios y mecanismos para accionamiento manual de persiana enrollable. (material) | 1 | 80 | 80.000 |
| mo011 | h | Oficial 1ª montador. (mano de obra) | 0.13 | 22.74 | 2.956 |
| mo080 | h | Ayudante montador. (mano de obra) | 0.13 | 21.02 | 2.733 |
| % | % | Costes directos complementarios | 2 % | 126.429 | 2.529 |
|  |  | Costes directos |  |  | 128.958 |

## Recursos

**mt25per010d** m² Persiana enrollable de lamas de aluminio inyectado
Datos técnicos: Coste energético 354.871 MJ; Emisión de CO2 24.912 kg
Residuos:
- embalaje: re170604 Materiales de aislamiento distintos de los especificados en los códigos 17 06 01 y 17 06 03. (componente de residuo); rendimiento 0.068 kg; Código LER 17 06 04; Masa del elemento 1 kg; Volumen 0.001667 m3
