# Celosía de lamas cerámicas extruidas

- Propiedad del archivo: CYPE Ingenieros S.A.
- Formato: FIEBDC-3/2016
- Programa: Generador de precios de la construcción. CYPE Ingenieros, S.A.
- Fecha: 26/06/2025
- Divisa: EUR
- Costes indirectos: 3 %
- IVA: 21 %

## L Carpintería, cerrajería, vidrios y protecciones solares

### LS Protecciones solares

#### LSZ Celosías

**LSZ060** m² Celosía de lamas cerámicas extruidas.
Celosía de lamas cerámicas extruidas de sección cuadrada, de 50x50 mm y 1000 mm de longitud, gama de colores naturales, con subestructura soporte compuesta de perfiles verticales de aluminio extruido de aleación 6063 y tratamiento térmico T5, de 4 mm de espesor medio, ménsulas de aluminio para sustentación y ménsulas de aluminio para retención de los perfiles verticales sujetas mediante anclajes y tornillería de acero inoxidable A2 según DIN 7504-K, de cabeza hexagonal.
Incluye: Replanteo. Presentación, nivelación y montaje de la subestructura soporte. Presentación de las lamas. Recortes y ajustes de las lamas. Fijación definitiva de las lamas a la subestructura soporte. Limpieza final.
Criterio de medición de proyecto: Superficie medida según documentación gráfica de Proyecto, sin duplicar esquinas ni encuentros, deduciendo todos los huecos.
Criterio de medición de obra: Se medirá la superficie realmente ejecutada según especificaciones de Proyecto, sin duplicar esquinas ni encuentros, deduciendo todos los huecos.

| Código | Ud | Descripción | Rendimiento | Precio | Importe |
|---|---|---|---|---|---|
| mt12pcm120k | m | Lama cerámica extruida, de sección cuadrada, de 50x50 mm y 1000 mm de longitud, gama de colores naturales. (material) | 10 | 13.58 | 135.800 |
| mt12pcm106f | Ud | Repercusión, por m de lama cerámica extruida, de anclajes metálicos y tornillería para fijación de la lama a los perfiles verticales. (material) | 10 | 8.25 | 82.500 |
| mt12pcm107 | m | Tubo interior de seguridad de aluminio, para lama cerámica extruida. (material) | 10 | 1.21 | 12.100 |
| mt12pcm105f | m² | Subestructura soporte compuesta de perfiles verticales de aluminio extruido de aleación 6063 y tratamiento térmico T5, de 4 mm de espesor medio, ménsulas de aluminio para sustentación y ménsulas de aluminio para retención de los perfiles verticales sujetas mediante anclajes y tornillería de acero inoxidable A2 según DIN 7504-K, de cabeza hexagonal. (material) | 1 | 20 | 20.000 |
| mo052 | h | Oficial 1ª montador de sistemas de fachadas prefabricadas. (mano de obra) | 3.25 | 23.74 | 77.155 |
| mo099 | h | Ayudante montador de sistemas de fachadas prefabricadas. (mano de obra) | 3.25 | 21.94 | 71.305 |
| % | % | Costes directos complementarios | 3 % | 398.860 | 11.966 |
|  |  | Costes directos |  |  | 410.826 |

Residuos:
- colocación: mt12pcm120k Lama cerámica extruida, de sección cuadrada, de 50x50 mm y 1000 mm de longitud, gama de colores naturales; factor de residuo 0.0123
- colocación: mt12pcm105f; factor de residuo 0.024

## Recursos

**mt12pcm120k** m Lama cerámica extruida, de sección cuadrada, de 50x50 mm y 1000 mm de longitud, gama de colores naturales
Datos técnicos: Coste energético 74.547 MJ; Emisión de CO2 3.209 kg; Código LER 17 01 03; Masa del elemento 3.5 kg; Volumen 0.0028 m3
Residuos:
- embalaje: re150101 Envases de papel y cartón. (componente de residuo); rendimiento 0.041 kg; Código LER 15 01 01; Masa del elemento 1 kg; Volumen 0.001333 m3
- embalaje: re170201 Madera. (componente de residuo); rendimiento 0.006 kg; Código LER 17 02 01; Masa del elemento 1 kg; Volumen 0.000909 m3

**mt12pcm105f** m² Subestructura soporte compuesta de perfiles verticales de aluminio extruido de aleación 6063 y tratamiento térmico T5
Datos técnicos: Coste energético 337.981 MJ; Emisión de CO2 24.826 kg; Código LER 17 04 02; Masa del elemento 3 kg; Volumen 0.002 m3
Residuos:
- embalaje: re170203 Plástico. (componente de residuo); rendimiento 0.022 kg; Código LER 17 02 03; Masa del elemento 1 kg; Volumen 0.001667 m3
