# Aislamiento térmico bajo forjado, con mortero proyectado

- Propiedad del archivo: CYPE Ingenieros S.A.
- Formato: FIEBDC-3/2016
- Programa: Generador de precios de la construcción. CYPE Ingenieros, S.A.
- Fecha: 23/01/2025
- Divisa: EUR
- Costes indirectos: 3 %
- IVA: 21 %

## N Aislamientos e impermeabilizaciones

### NA Aislamientos térmicos

#### NAD Forjados

**NAD020** m² Aislamiento térmico bajo forjado, con mortero proyectado.
Aislamiento térmico bajo forjado, con mortero de lana de roca, aislante térmico y acústico, aplicado mecánicamente.
Incluye: Protección de los elementos del entorno que puedan verse afectados durante los trabajos de proyección del aislamiento. Aplicación del mortero termoaislante.
Criterio de medición de proyecto: Superficie medida según documentación gráfica de Proyecto.
Criterio de medición de obra: Se medirá la superficie realmente ejecutada según especificaciones de Proyecto.

| Código | Ud | Descripción | Rendimiento | Precio | Importe |
|---|---|---|---|---|---|
| mt16lri025b | kg | Mortero de lana de roca, aislante térmico y acústico, compuesto por lana de roca, cemento y aditivos, para aplicar mediante proyección mecánica. (material) | 6.3 | 2.28 | 14.364 |
| mq08mpa030 | h | Maquinaria para proyección de productos aislantes. (maquinaria) | 0.205 | 17.08 | 3.501 |
| mo030 | h | Oficial 1ª aplicador de productos aislantes. (mano de obra) | 0.1 | 23.1 | 2.310 |
| mo068 | h | Ayudante aplicador de productos aislantes. (mano de obra) | 0.1 | 21.94 | 2.194 |
| % | % | Costes directos complementarios | 2 % | 22.369 | 0.447 |
|  |  | Costes directos |  |  | 22.816 |

Residuos:
- colocación: mt16lri025b; factor de residuo 0.012

## Recursos

**mt16lri025b** kg Mortero de lana de roca
Datos técnicos: Coste energético 57.790 MJ; Emisión de CO2 1.500 kg; Código LER 17 06 04; Masa del elemento 1 kg; Volumen 0.001667 m3
