# Barrera cortafuegos con aislamiento térmico, en cámara de aire de fachada ventilada. Colocación en vertical

- Propiedad del archivo: CYPE Ingenieros S.A.
- Formato: FIEBDC-3/2016
- Programa: Generador de precios de la construcción. CYPE Ingenieros, S.A.
- Fecha: 26/05/2025
- Divisa: EUR
- Costes indirectos: 3 %
- IVA: 21 %

## N Aislamientos e impermeabilizaciones

### NA Aislamientos térmicos

#### NAQ Fachadas ventiladas

**NAQ110** m Barrera cortafuegos con aislamiento térmico, en cámara de aire de fachada ventilada. Colocación en vertical.
Barrera cortafuegos con aislamiento térmico en cámara de aire de fachada ventilada, con resistencia al fuego EI 60, con panel rígido de lana de roca volcánica, según UNE-EN 13162, revestido por las dos caras con un complejo de aluminio, de 650 mm de anchura y 75 mm de espesor. Incluso tornillos en forma de hélice y pletinas de acero galvanizado para la fijación a la superficie soporte.
Incluye: Replanteo y corte del aislamiento. Colocación del aislamiento. Fijación del aislamiento. Resolución de puntos singulares.
Criterio de medición de proyecto: Longitud medida según documentación gráfica de Proyecto.
Criterio de medición de obra: Se medirá la longitud realmente ejecutada según especificaciones de Proyecto.

| Código | Ud | Descripción | Rendimiento | Precio | Importe |
|---|---|---|---|---|---|
| mt16lrw310a | m² | Panel rígido de lana de roca volcánica, según UNE-EN 13162, revestido por las dos caras con un complejo de aluminio, de 650 mm de anchura y 75 mm de espesor, Euroclase A1 de reacción al fuego según UNE-EN 13501-1. Incluso tornillos en forma de hélice y pletinas de acero galvanizado para la fijación a la superficie soporte. (material) | 0.65 | 14.29 | 9.289 |
| mo054 | h | Oficial 1ª montador de aislamientos. (mano de obra) | 0.05 | 23.74 | 1.187 |
| mo101 | h | Ayudante montador de aislamientos. (mano de obra) | 0.05 | 21.94 | 1.097 |
| % | % | Costes directos complementarios | 2 % | 11.573 | 0.231 |
|  |  | Costes directos |  |  | 11.804 |
