# Aislamiento acústico del perímetro de elementos estructurales de madera, con banda desolidarizadora

- Propiedad del archivo: CYPE Ingenieros S.A.
- Formato: FIEBDC-3/2016
- Programa: Generador de precios de la construcción. CYPE Ingenieros, S.A.
- Fecha: 26/06/2025
- Divisa: EUR
- Costes indirectos: 3 %
- IVA: 21 %

## N Aislamientos e impermeabilizaciones

### NB Aislamientos acústicos

#### NBJ Puentes acústicos

**NBJ012** m Aislamiento acústico del perímetro de elementos estructurales de madera, con banda desolidarizadora.
Aislamiento acústico del perímetro de elementos estructurales de madera, realizado con banda resiliente, de caucho EPDM extruido, de 5 mm de espesor y 95 mm de anchura, para reducción de ruido de impactos en 4 dBA, según UNE-EN ISO 10140, para garantizar su desolidarización y optimizar el aislamiento acústico.
Incluye: Limpieza y preparación de la superficie. Corte de la banda desolidarizadora. Colocación de la banda desolidarizadora.
Criterio de medición de proyecto: Longitud medida según documentación gráfica de Proyecto.
Criterio de medición de obra: Se medirá la longitud realmente ejecutada según especificaciones de Proyecto.

| Código | Ud | Descripción | Rendimiento | Precio | Importe |
|---|---|---|---|---|---|
| mt16pdr010ab | m | Banda resiliente, de caucho EPDM extruido, de 5 mm de espesor y 95 mm de anchura, para reducción de ruido de impactos en 4 dBA, según UNE-EN ISO 10140, sin sustancias orgánicas volátiles (VOC), con grapas de fijación. (material) | 1.02 | 16.74 | 17.075 |
| mo095 | h | Ayudante montador de estructura de madera. (mano de obra) | 0.05 | 22.82 | 1.141 |
| % | % | Costes directos complementarios | 2 % | 18.216 | 0.364 |
|  |  | Costes directos |  |  | 18.580 |

## Recursos

**mt16pdr010ab** m Banda resiliente
Datos técnicos: Coste energético 47.085 MJ; Emisión de CO2 2.051 kg
