# Aislamiento acústico a ruido aéreo entre placas, en trasdosado de placas, con láminas viscoelásticas

- Propiedad del archivo: CYPE Ingenieros S.A.
- Formato: FIEBDC-3/2016
- Programa: Generador de precios de la construcción. CYPE Ingenieros, S.A.
- Fecha: 23/01/2025
- Divisa: EUR
- Costes indirectos: 3 %
- IVA: 21 %

## N Aislamientos e impermeabilizaciones

### NB Aislamientos acústicos

#### NBO Trasdosados

**NBO040** m² Aislamiento acústico a ruido aéreo entre placas, en trasdosado de placas, con láminas viscoelásticas.
Aislamiento acústico a ruido aéreo entre placas, en trasdosado de placas, formado por lámina viscoelástica autoadhesiva de alta densidad Tecsound SY 70 "SOPREMA", de 3,5 mm de espesor.
Incluye: Corte del aislamiento. Colocación del aislamiento en la placa ya montada. Resolución de puntos singulares.
Criterio de medición de proyecto: Superficie medida según documentación gráfica de Proyecto.
Criterio de medición de obra: Se medirá la superficie realmente ejecutada según especificaciones de Proyecto.

| Código | Ud | Descripción | Rendimiento | Precio | Importe |
|---|---|---|---|---|---|
| mt16pts020nIb | m² | Lámina viscoelástica autoadhesiva de alta densidad Tecsound SY 70 "SOPREMA", de 3,5 mm de espesor; con 55 dB de índice global de reducción acústica, Rw. (material) | 1.05 | 9.71 | 10.196 |
| mo054 | h | Oficial 1ª montador de aislamientos. (mano de obra) | 0.1 | 23.74 | 2.374 |
| mo101 | h | Ayudante montador de aislamientos. (mano de obra) | 0.1 | 21.94 | 2.194 |
| % | % | Costes directos complementarios | 2 % | 14.764 | 0.295 |
|  |  | Costes directos |  |  | 15.059 |

Residuos:
- colocación: mt16pts020nIb; factor de residuo 0.0512094

## Recursos

**mt16pts020nIb** m² Lámina viscoelástica autoadhesiva de alta densidad Tecsound SY 70 "SOPREMA"
Datos técnicos: Coste energético 213.784 MJ; Emisión de CO2 10.442 kg; Código LER 17 03 02; Masa del elemento 7 kg; Volumen 0.007 m3
Residuos:
- embalaje: re170203 Plástico. (componente de residuo); rendimiento 0.061 kg; Código LER 17 02 03; Masa del elemento 1 kg; Volumen 0.001667 m3
