# Drenaje bajo losa de cimentación, con láminas nodulares con geotextil

- Propiedad del archivo: CYPE Ingenieros S.A.
- Formato: FIEBDC-3/2016
- Programa: Generador de precios de la construcción. CYPE Ingenieros, S.A.
- Fecha: 06/06/2025
- Divisa: EUR
- Costes indirectos: 3 %
- IVA: 21 %

## N Aislamientos e impermeabilizaciones

### ND Drenajes

#### NDC Cimentaciones

**NDC020** m² Drenaje bajo losa de cimentación, con láminas nodulares con geotextil.
Drenaje bajo losa de cimentación, con lámina drenante y filtrante de estructura nodular de polietileno de alta densidad (PEAD/HDPE), Danodren H25 Plus "DANOSA", con nódulos de 7,5 mm de altura, con geotextil de polipropileno incorporado, preparada para la posterior impermeabilización de la losa de hormigón. Colocación en obra: con solapes en la base de la losa de cimentación, sobre el terreno.
Incluye: Limpieza y preparación de la superficie. Colocación de la lámina drenante. Resolución de puntos singulares.
Criterio de medición de proyecto: Superficie medida según documentación gráfica de Proyecto.
Criterio de medición de obra: Se medirá la superficie realmente ejecutada según especificaciones de Proyecto, incluyendo las entregas y los solapes.

| Código | Ud | Descripción | Rendimiento | Precio | Importe |
|---|---|---|---|---|---|
| mt14gdd010bs | m² | Lámina drenante y filtrante de estructura nodular de polietileno de alta densidad (PEAD/HDPE), Danodren H25 Plus "DANOSA", con nódulos de 7,5 mm de altura, con geotextil de polipropileno incorporado, resistencia a la compresión 350 kN/m² según UNE-EN ISO 604 y capacidad de drenaje 0,58 l/(s·m). (material) | 1.12 | 5.47 | 6.126 |
| mo029 | h | Oficial 1ª aplicador de láminas impermeabilizantes. (mano de obra) | 0.05 | 23.1 | 1.155 |
| mo067 | h | Ayudante aplicador de láminas impermeabilizantes. (mano de obra) | 0.05 | 21.94 | 1.097 |
| % | % | Costes directos complementarios | 2 % | 8.378 | 0.168 |
|  |  | Costes directos |  |  | 8.546 |
