# Canaleta realizada "in situ" con mortero, en el fondo de cámara bufa, para la recogida del agua filtrada en los muros parcialmente estancos

- Propiedad del archivo: CYPE Ingenieros S.A.
- Formato: FIEBDC-3/2016
- Programa: Generador de precios de la construcción. CYPE Ingenieros, S.A.
- Fecha: 26/06/2025
- Divisa: EUR
- Costes indirectos: 3 %
- IVA: 21 %

## N Aislamientos e impermeabilizaciones

### ND Drenajes

#### NDM Muros en contacto con el terreno

**NDM110** m Canaleta realizada "in situ" con mortero, en el fondo de cámara bufa, para la recogida del agua filtrada en los muros parcialmente estancos.
Canaleta a pie de muro, de 100 mm de anchura y 100 mm de altura, en el fondo de cámara bufa, realizada "in situ" mediante un recrecido en el plano de apoyo de la cámara, de mortero de cemento, industrial, con aditivo hidrófugo, M-15, acabado bruñido, con una pendiente mínima del 5%, una pendiente máxima del 14% y un sumidero de 110 mm de diámetro mínimo cada 25 m² de muro, para la recogida del agua filtrada en los muros parcialmente estancos, con grado mínimo de impermeabilidad 2, según DB HS 1 Protección frente a la humedad (CTE) y posterior evacuación hasta la red de saneamiento del edificio. Incluso revestimiento elástico, para impermeabilización de la canaleta.
Criterio de valoración económica: El precio no incluye el sumidero ni la red de evacuación.
Incluye: Limpieza del soporte. Formación de canaleta con mortero. Aplicación del impermeabilizante.
Criterio de medición de proyecto: Longitud medida según documentación gráfica de Proyecto.
Criterio de medición de obra: Se medirá la longitud realmente ejecutada según especificaciones de Proyecto.

| Código | Ud | Descripción | Rendimiento | Precio | Importe |
|---|---|---|---|---|---|
| mt08aaa010a | m³ | Agua. (material) | 0.006 | 1.5 | 0.009 |
| mt09mif010la | t | Mortero industrial para albañilería, de cemento, color gris, con aditivo hidrófugo, categoría M-15 (resistencia a compresión 15 N/mm²), suministrado en sacos, según UNE-EN 998-2. (material) | 0.028 | 73.55 | 2.059 |
| mt28rco010d | kg | Revestimiento elástico, color rojo teja, a base de copolímeros acrílicos en dispersión acuosa, 1,35 g/cm³ de densidad y 110-130 poises de viscosidad Brookfield RVT a 20 °C, según UNE 53413 y UNE 53410. (material) | 1 | 4.3 | 4.300 |
| mo020 | h | Oficial 1ª construcción. (mano de obra) | 0.3 | 23.1 | 6.930 |
| mo113 | h | Peón ordinario construcción. (mano de obra) | 0.3 | 21.69 | 6.507 |
| % | % | Costes directos complementarios | 2 % | 19.805 | 0.396 |
|  |  | Costes directos |  |  | 20.201 |

Residuos:
- colocación: mt09mif010la; factor de residuo 0.00678461
- colocación: mt28rco010d; factor de residuo 0.07

## Recursos

**mt08aaa010a** m³ Agua
Datos técnicos: Coste energético 60.000 MJ; Emisión de CO2 30.000 kg

**mt09mif010la** t Mortero industrial para albañilería
Datos técnicos: Coste energético 2099.395 MJ; Emisión de CO2 181.985 kg; Código LER 17 01 01; Masa del elemento 1000 kg; Volumen 0.666667 m3
Residuos:
- embalaje: re150101 Envases de papel y cartón. (componente de residuo); rendimiento 14.066 kg; Código LER 15 01 01; Masa del elemento 1 kg; Volumen 0.001333 m3
- embalaje: re170201 Madera. (componente de residuo); rendimiento 0.757 kg; Código LER 17 02 01; Masa del elemento 1 kg; Volumen 0.000909 m3
- embalaje: re170203 Plástico. (componente de residuo); rendimiento 0.299 kg; Código LER 17 02 03; Masa del elemento 1 kg; Volumen 0.001667 m3

**mt28rco010d** kg Revestimiento elástico
Datos técnicos: Coste energético 63.810 MJ; Emisión de CO2 2.477 kg; Código LER 17 09 04; Masa del elemento 1 kg; Volumen 0.000667 m3
Residuos:
- embalaje: re150104 Envases metálicos. (componente de residuo); rendimiento 0.246 kg; Código LER 15 01 04; Masa del elemento 1 kg; Volumen 0.001667 m3
- embalaje: re170203 Plástico; rendimiento 0.07 kg
