# Sellado estanco de la junta entre la carpintería exterior y el paramento

- Propiedad del archivo: CYPE Ingenieros S.A.
- Formato: FIEBDC-3/2016
- Programa: Generador de precios de la construcción. CYPE Ingenieros, S.A.
- Fecha: 11/06/2024
- Divisa: EUR
- Costes indirectos: 3 %
- IVA: 21 %

## N Aislamientos e impermeabilizaciones

### NE Estanqueidad

#### NEC Carpinterías

**NEC010** m Sellado estanco de la junta entre la carpintería exterior y el paramento.
Sellado estanco de la junta entre la carpintería exterior y el paramento de madera, por el interior, con cinta autoadhesiva, de geotextil no tejido de polipropileno, con adhesivo acrílico sin disolventes y película de separación de papel siliconado, de 6 cm de anchura, con refuerzo en las esquinas mediante solapes o formando pliegues.
Incluye: Limpieza y preparación de la superficie. Corte de la cinta de sellado. Colocación de la cinta de sellado.
Criterio de medición de proyecto: Longitud medida según documentación gráfica de Proyecto.
Criterio de medición de obra: Se medirá la longitud realmente ejecutada según especificaciones de Proyecto.

| Código | Ud | Descripción | Rendimiento | Precio | Importe |
|---|---|---|---|---|---|
| mt15sbi020a | m | Cinta autoadhesiva, de geotextil no tejido de polipropileno, con adhesivo acrílico sin disolventes y película de separación de papel siliconado, de 6 cm de anchura, rango de temperatura de trabajo de -40 a 90°C, para aplicar en interiores y exteriores, suministrada en rollos de 30 m de longitud. (material) | 1.1 | 1.09 | 1.199 |
| mo101 | h | Ayudante montador de aislamientos. (mano de obra) | 0.06 | 21.02 | 1.261 |
| % | % | Costes directos complementarios | 2 % | 2.460 | 0.049 |
|  |  | Costes directos |  |  | 2.509 |

Residuos:
- colocación: mt15sbi020a; factor de residuo 0.0275217

## Recursos

**mt15sbi020a** m Cinta autoadhesiva
Datos técnicos: Coste energético 2.137 MJ; Emisión de CO2 0.067 kg; Código LER 17 02 03; Masa del elemento 0.023 kg; Volumen 0.000038 m3
