# Capa separadora en cubierta plana: geotextil no tejido

- Propiedad del archivo: CYPE Ingenieros S.A.
- Formato: FIEBDC-3/2016
- Programa: Generador de precios de la construcción. CYPE Ingenieros, S.A.
- Fecha: 18/01/2022
- Divisa: EUR
- Costes indirectos: 3 %
- IVA: 21 %

## N Aislamientos e impermeabilizaciones

### NG Geosintéticos

#### NGU Cubiertas planas

**NGU010** m² Capa separadora en cubierta plana: geotextil no tejido.
Capa separadora en cubierta plana: geotextil no tejido sintético, termosoldado, de polipropileno-polietileno, de 200 g/m², Colocación en obra: con solapes, directamente bajo la impermeabilización.
Incluye: Colocación de la capa separadora.
Criterio de medición de proyecto: Superficie medida según documentación gráfica de Proyecto.
Criterio de medición de obra: Se medirá la superficie realmente ejecutada según especificaciones de Proyecto, incluyendo las entregas y los solapes.

| Código | Ud | Descripción | Rendimiento | Precio | Importe |
|---|---|---|---|---|---|
| mt14gsa010gm | m² | Geotextil no tejido sintético, termosoldado, de polipropileno-polietileno, de 200 g/m². (material) | 1.1 | 1.31 | 1.441 |
| mo029 | h | Oficial 1ª aplicador de láminas impermeabilizantes. (mano de obra) | 0.02 | 19.93 | 0.399 |
| mo067 | h | Ayudante aplicador de láminas impermeabilizantes. (mano de obra) | 0.04 | 18.92 | 0.757 |
| % | % | Costes directos complementarios | 2 % | 2.597 | 0.052 |
|  |  | Costes directos |  |  | 2.649 |

Residuos:
- colocación: mt14gsa010gm Geotextil no tejido sintético, termosoldado, de polipropileno-polietileno, de 200 g/m²; factor de residuo 0.07

## Recursos

**mt14gsa010gm** m² Geotextil no tejido sintético, termosoldado, de polipropileno-polietileno, de 200 g/m²
Datos técnicos: Coste energético 20.490 MJ; Emisión de CO2 0.990 kg; Código LER 17 02 03; Masa del elemento 0.2 kg; Volumen 0.000333 m3
Residuos:
- embalaje: re170203 Plástico. (componente de residuo); rendimiento 0.05 kg; Código LER 17 02 03; Masa del elemento 1 kg; Volumen 0.001667 m3
