# Sistema "HUMIX", de protección frente a la humedad y secado de muros

- Propiedad del archivo: CYPE Ingenieros S.A.
- Formato: FIEBDC-3/2016
- Programa: Generador de precios de la construcción. CYPE Ingenieros, S.A.
- Fecha: 26/06/2025
- Divisa: EUR
- Costes indirectos: 3 %
- IVA: 21 %

## N Aislamientos e impermeabilizaciones

### NH Tratamiento de humedades por capilaridad

#### NHD Dispositivos

**NHD030** Ud Sistema "HUMIX", de protección frente a la humedad y secado de muros.
Sistema "HUMIX" HS-221, de protección frente a la humedad y secado de muros, para una superficie construida en planta de entre 201 y 300 m², formado por un dispositivo mural de 25,5x18x6,3 cm, de 0,7 W, alimentación a 12 Vcc y 700-1500 Hz, con indicador led, según estudio previo de la geometría de la planta, apto para muros de fábrica o mampostería.
Incluye: Inspección visual y toma de datos. Redacción del informe técnico. Instalación del sistema. Conexión a la red eléctrica.
Criterio de medición de proyecto: Número de unidades previstas, según documentación gráfica de Proyecto.
Criterio de medición de obra: Se medirá el número de unidades realmente ejecutadas según especificaciones de Proyecto.

| Código | Ud | Descripción | Rendimiento | Precio | Importe |
|---|---|---|---|---|---|
| mt15dhu010en | Ud | Sistema "HUMIX" HS-221, de protección frente a la humedad y secado de muros, para una superficie construida en planta de entre 201 y 300 m², formado por un dispositivo mural de 25,5x18x6,3 cm, de 0,7 W, alimentación a 12 Vcc y 700-1500 Hz, con indicador led, según estudio previo de la geometría de la planta, apto para muros de fábrica o mampostería. (material) | 1 | 3074.82 | 3074.820 |
| mo011 | h | Oficial 1ª montador. (mano de obra) | 1 | 23.74 | 23.740 |
| mo080 | h | Ayudante montador. (mano de obra) | 1 | 21.94 | 21.940 |
| % | % | Costes directos complementarios | 2 % | 3120.500 | 62.410 |
|  |  | Costes directos |  |  | 3182.910 |
