# Impermeabilización líquida de jardinera, por el interior

- Propiedad del archivo: CYPE Ingenieros S.A.
- Formato: FIEBDC-3/2016
- Programa: Generador de precios de la construcción. CYPE Ingenieros, S.A.
- Fecha: 23/01/2025
- Divisa: EUR
- Costes indirectos: 3 %
- IVA: 21 %

## N Aislamientos e impermeabilizaciones

### NL Impermeabilizaciones líquidas

#### NLD Jardineras

**NLD010** m² Impermeabilización líquida de jardinera, por el interior.
Impermeabilización líquida de jardinera, por el interior, con una mano de revestimiento continuo elástico impermeabilizante a base de poliuretano, Maxelastic PUR HW "DRIZORO", color blanco; previa aplicación de imprimación bicomponente a base de resina epoxi, Maxepox Primer W "DRIZORO". Incluso malla de fibra de vidrio antiálcalis, Drizoro Mesh 58 "DRIZORO" y revestimiento continuo elástico impermeabilizante a base de poliuretano, Maxelastic PUR HW "DRIZORO", para la resolución de puntos singulares.
Incluye: Limpieza y preparación de la superficie. Aplicación de la imprimación. Resolución de los puntos singulares. Aplicación del impermeabilizante.
Criterio de medición de proyecto: Superficie medida según documentación gráfica de Proyecto.
Criterio de medición de obra: Se medirá la superficie realmente ejecutada según especificaciones de Proyecto.

| Código | Ud | Descripción | Rendimiento | Precio | Importe |
|---|---|---|---|---|---|
| mt47add070a | kg | Imprimación bicomponente a base de resina epoxi, Maxepox Primer W "DRIZORO", según UNE-EN 1504-2. (material) | 0.25 | 11.4 | 2.850 |
| mt09lid030a | m² | Malla de fibra de vidrio antiálcalis, Drizoro Mesh 58 "DRIZORO", de 3,4x6,8 mm de luz de malla, de 58 g/m² de masa superficial, color blanco y de 1x100 m, para armar morteros. (material) | 0.05 | 1.74 | 0.087 |
| mt15idr030c | kg | Revestimiento continuo elástico impermeabilizante a base de poliuretano, Maxelastic PUR HW "DRIZORO", color blanco, según UNE-EN 1504-2. (material) | 1.85 | 11.03 | 20.406 |
| mo032 | h | Oficial 1ª aplicador de productos impermeabilizantes. (mano de obra) | 0.15 | 23.1 | 3.465 |
| mo070 | h | Ayudante aplicador de productos impermeabilizantes. (mano de obra) | 0.15 | 21.94 | 3.291 |
| % | % | Costes directos complementarios | 2 % | 30.099 | 0.602 |
|  |  | Costes directos |  |  | 30.701 |

Residuos:
- colocación: mt47add070a Imprimación bicomponente a base de resina epoxi, Maxepox Primer W "DRIZORO", según UNE-EN 1504-2; factor de residuo 0.052119
- colocación: mt09lid030a; factor de residuo 0.055
- colocación: mt15idr030c; factor de residuo 0.06895

## Recursos

**mt47add070a** kg Imprimación bicomponente a base de resina epoxi, Maxepox Primer W "DRIZORO", según UNE-EN 1504-2
Datos técnicos: Coste energético 99.782 MJ; Emisión de CO2 4.080 kg; Código LER 17 09 04; Masa del elemento 1 kg; Volumen 0.000667 m3
Residuos:
- embalaje: re150104 Envases metálicos. (componente de residuo); rendimiento 0.012 kg; Código LER 15 01 04; Masa del elemento 1 kg; Volumen 0.001667 m3
- embalaje: re170203 Plástico. (componente de residuo); rendimiento 0.011 kg; Código LER 17 02 03; Masa del elemento 1 kg; Volumen 0.001667 m3

**mt09lid030a** m² Malla de fibra de vidrio antiálcalis
Datos técnicos: Coste energético 6.378 MJ; Emisión de CO2 0.314 kg; Código LER 17 02 03; Masa del elemento 0.058 kg; Volumen 0.000097 m3
Residuos:
- embalaje: re170203 Plástico; rendimiento 0.024 kg

**mt15idr030c** kg Revestimiento continuo elástico impermeabilizante a base de poliuretano
Datos técnicos: Coste energético 42.504 MJ; Emisión de CO2 1.679 kg; Código LER 17 09 04; Masa del elemento 1 kg; Volumen 0.000667 m3
Residuos:
- embalaje: re150104 Envases metálicos; rendimiento 0.097 kg
