# Impermeabilización líquida de cubiertas. Sistema Morcem Cover TR "GRUPO PUMA"

- Propiedad del archivo: CYPE Ingenieros S.A.
- Formato: FIEBDC-3/2016
- Programa: Generador de precios de la construcción. CYPE Ingenieros, S.A.
- Fecha: 06/06/2025
- Divisa: EUR
- Costes indirectos: 3 %
- IVA: 21 %

## N Aislamientos e impermeabilizaciones

### NL Impermeabilizaciones líquidas

#### NLG Cubiertas, galerías y balcones

**NLG160** m² Impermeabilización líquida de cubiertas. Sistema Morcem Cover TR "GRUPO PUMA".
Impermeabilización líquida de cubiertas. Sistema Morcem Cover TR "GRUPO PUMA" formado por dos capas de revestimiento continuo elástico impermeabilizante, Morcem Elastic PM "GRUPO PUMA", color rojo, con un rendimiento de 2 kg/m², con aditivo, Morcem Elastic PM Catalizador "GRUPO PUMA", con un rendimiento de 0,14 kg/m², y una capa de revestimiento continuo elástico impermeabilizante, Paviland PU Base "GRUPO PUMA", con un rendimiento de 1,4 kg/m²; sobre imprimación de dos componentes, Implarest EPW "GRUPO PUMA"; banda de refuerzo Bandtec "GRUPO PUMA" de 100 mm de anchura, compuesta por una lámina viscoelástica revestida de geotextil no tejido en puntos singulares; malla de fibra de vidrio, Geotextil PU "GRUPO PUMA", de 100 g/m² de masa superficial en toda la superficie; y realización de ángulo cóncavo, a media caña, en el encuentro de la cubierta con paramentos verticales con mortero reparador, reforzado con fibras, resistente a los sulfatos, Morcemrest RF35 "GRUPO PUMA", clase R3, tipo CC, según UNE-EN 1504-3; acabado con dos manos de barniz elástico monocomponente, Morcem Elastic PM Barniz UV "GRUPO PUMA", color blanco, con un rendimiento de 0,3 kg/m², con espolvoreo de árido para un acabado antideslizante.
Incluye: Limpieza de la superficie soporte. Aplicación de la imprimación. Armado de la superficie. Resolución de los puntos singulares. Aplicación del impermeabilizante. Aplicación del revestimiento. Aplicación de la mano de acabado. Espolvoreo con árido de sílice. Aplicación de la mano de acabado.
Criterio de medición de proyecto: Superficie medida en proyección horizontal, según documentación gráfica de Proyecto, desde las caras interiores de los antepechos o petos perimetrales que la limitan.
Criterio de medición de obra: Se medirá, en proyección horizontal, la superficie realmente ejecutada según especificaciones de Proyecto, desde las caras interiores de los antepechos o petos perimetrales que la limitan.

| Código | Ud | Descripción | Rendimiento | Precio | Importe |
|---|---|---|---|---|---|
| mt28mrp011b | kg | Mortero reparador, reforzado con fibras, resistente a los sulfatos, de muy alta resistencia mecánica y retracción compensada, Morcemrest RF35 "GRUPO PUMA", con una resistencia a compresión a 28 días mayor o igual a 40 N/mm² y un módulo de elasticidad mayor o igual a 17000 N/mm², clase R3, tipo CC, según UNE-EN 1504-3, Euroclase A1 de reacción al fuego, según UNE-EN 13501-1, compuesto por cementos especiales, áridos seleccionados, aditivos y fibras, aplicado en espesores de hasta 35 mm en vertical y 75 mm en horizontal. (material) | 1.5 | 0.71 | 1.065 |
| mt09rep034a | kg | Imprimación de dos componentes, Implarest EPW "GRUPO PUMA", a base de resina epoxi y un endurecedor de poliamina. (material) | 0.25 | 23.35 | 5.838 |
| mt15igp032a | kg | Aditivo, Morcem Elastic PM Catalizador "GRUPO PUMA". (material) | 0.14 | 30.58 | 4.281 |
| mt15igp030a | kg | Revestimiento continuo elástico impermeabilizante, Morcem Elastic PM "GRUPO PUMA", color rojo, a base de resina líquida de poliuretano. (material) | 2 | 9.26 | 18.520 |
| mt15igp053a | m | Banda de refuerzo Bandtec "GRUPO PUMA" de 100 mm de anchura, compuesta por una lámina viscoelástica revestida de geotextil no tejido. (material) | 0.1 | 4.83 | 0.483 |
| mt15igp040a | m² | Malla de fibra de vidrio, Geotextil PU "GRUPO PUMA", de 100 g/m² de masa superficial. (material) | 1.1 | 3.27 | 3.597 |
| mt15igp036a | kg | Revestimiento continuo elástico impermeabilizante, Paviland PU Base "GRUPO PUMA", a base de resina líquida de poliuretano. (material) | 1.4 | 15.54 | 21.756 |
| mt01arp015b | kg | Arena de sílice natural, lavada y secada al horno, de granulometría comprendida entre 0,6 y 0,8 mm, presentada en sacos. (material) | 2.3 | 0.15 | 0.345 |
| mt15igp035i | kg | Barniz elástico monocomponente, Morcem Elastic PM Barniz UV "GRUPO PUMA", color blanco, a base de poliuretano alifático y disolventes, con resistencia a los rayos UV. (material) | 0.3 | 36.24 | 10.872 |
| mo032 | h | Oficial 1ª aplicador de productos impermeabilizantes. (mano de obra) | 0.31 | 23.1 | 7.161 |
| mo070 | h | Ayudante aplicador de productos impermeabilizantes. (mano de obra) | 0.31 | 21.94 | 6.801 |
| % | % | Costes directos complementarios | 2 % | 80.719 | 1.614 |
|  |  | Costes directos |  |  | 82.333 |

Residuos:
- colocación: mt28mrp011b; factor de residuo 0.0063
- colocación: mt15igp030a; factor de residuo 0.07
- colocación: mt15igp036a; factor de residuo 0.035
- colocación: mt01arp015b Arena de sílice natural, lavada y secada al horno, de granulometría comprendida entre 0,6 y 0,8 mm, presentada en sacos; factor de residuo 0.009
- colocación: mt15igp035i; factor de residuo 0.0275

## Recursos

**mt28mrp011b** kg Mortero reparador
Datos técnicos: Coste energético 5.534 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15igp030a** kg Revestimiento continuo elástico impermeabilizante
Datos técnicos: Coste energético 46.244 MJ; Emisión de CO2 1.815 kg; Código LER 17 09 04; Masa del elemento 1 kg; Volumen 0.000667 m3
Residuos:
- embalaje: re150104 Envases metálicos. (componente de residuo); rendimiento 0.097 kg; Código LER 15 01 04; Masa del elemento 1 kg; Volumen 0.001667 m3

**mt15igp036a** kg Revestimiento continuo elástico impermeabilizante
Datos técnicos: Coste energético 46.258 MJ; Emisión de CO2 1.816 kg; Código LER 17 09 04; Masa del elemento 1 kg; Volumen 0.000667 m3
Residuos:
- embalaje: re150104 Envases metálicos; rendimiento 0.098 kg

**mt01arp015b** kg Arena de sílice natural, lavada y secada al horno, de granulometría comprendida entre 0,6 y 0,8 mm, presentada en sacos
Datos técnicos: Coste energético 0.075 MJ; Emisión de CO2 0.004 kg; Código LER 01 04 09; Masa del elemento 1 kg; Volumen 0.000625 m3

**mt15igp035i** kg Barniz elástico monocomponente
Datos técnicos: Coste energético 32.905 MJ; Emisión de CO2 1.936 kg; Código LER 08 01 11; Masa del elemento 1 kg; Volumen 0.001111 m3
Residuos:
- embalaje: re150104 Envases metálicos; rendimiento 0.08 kg
