# Impermeabilización líquida y aislamiento termorreflectante de cubiertas

- Propiedad del archivo: CYPE Ingenieros S.A.
- Formato: FIEBDC-3/2016
- Programa: Generador de precios de la construcción. CYPE Ingenieros, S.A.
- Fecha: 26/06/2025
- Divisa: EUR
- Costes indirectos: 3 %
- IVA: 21 %

## N Aislamientos e impermeabilizaciones

### NL Impermeabilizaciones líquidas

#### NLG Cubiertas, galerías y balcones

**NLG290** m² Impermeabilización líquida y aislamiento termorreflectante de cubiertas.
Impermeabilización líquida y aislamiento termorreflectante de cubiertas, clase W2, según ETAG 005, con un índice de reflectancia solar (SRI) de 107, sobre superficie soporte de hormigón. Sistema formado por una capa de revestimiento impermeabilizante monocomponente a base de polímeros en dispersión acuosa, color gris, 1,2 kg/m² y una capa de revestimiento impermeabilizante monocomponente a base de polímeros en dispersión acuosa, color blanco, 0,9 kg/m², armado con geotextil no tejido de fibras de poliéster en toda la superficie y geotextil no tejido de fibras de poliéster en puntos singulares, previa aplicación de imprimación a base de resinas y arena de sílice, 0,4 kg/m².
Incluye: Aplicación de la imprimación. Armado de la superficie. Resolución de los puntos singulares. Aplicación del impermeabilizante.
Criterio de medición de proyecto: Superficie medida en proyección horizontal, según documentación gráfica de Proyecto, desde las caras interiores de los antepechos o petos perimetrales que la limitan.
Criterio de medición de obra: Se medirá, en proyección horizontal, la superficie realmente ejecutada según especificaciones de Proyecto, desde las caras interiores de los antepechos o petos perimetrales que la limitan.

| Código | Ud | Descripción | Rendimiento | Precio | Importe |
|---|---|---|---|---|---|
| mt15quo001a | kg | Imprimación a base de resinas y arena de sílice. (material) | 0.4 | 4.8 | 1.920 |
| mt15quo020a | kg | Revestimiento impermeabilizante monocomponente a base de polímeros en dispersión acuosa, color gris. (material) | 1.2 | 5.5 | 6.600 |
| mt15quo020b | kg | Revestimiento impermeabilizante monocomponente a base de polímeros en dispersión acuosa, color blanco. (material) | 0.9 | 5.5 | 4.950 |
| mt15quo100a | m² | Geotextil no tejido de fibras de poliéster, suministrado en rollos de 1,15x200 m. (material) | 1.05 | 1.13 | 1.187 |
| mt15quo110a | m² | Geotextil no tejido de fibras de poliéster, suministrado en rollos de 0,15x100 m. (material) | 0.1 | 1.1 | 0.110 |
| mo032 | h | Oficial 1ª aplicador de productos impermeabilizantes. (mano de obra) | 0.18 | 23.1 | 4.158 |
| mo070 | h | Ayudante aplicador de productos impermeabilizantes. (mano de obra) | 0.18 | 21.94 | 3.949 |
| % | % | Costes directos complementarios | 2 % | 22.874 | 0.457 |
|  |  | Costes directos |  |  | 23.331 |

Residuos:
- colocación: mt15quo001a Imprimación a base de resinas y arena de sílice; factor de residuo 0.044245
- colocación: mt15quo020a Revestimiento impermeabilizante monocomponente a base de polímeros en dispersión acuosa, color gris; factor de residuo 0.021
- colocación: mt15quo020b Revestimiento impermeabilizante monocomponente a base de polímeros en dispersión acuosa, color blanco; factor de residuo 0.021
- colocación: mt15quo100a Geotextil no tejido de fibras de poliéster, suministrado en rollos de 1,15x200 m; factor de residuo 0.07
- colocación: mt15quo110a Geotextil no tejido de fibras de poliéster, suministrado en rollos de 0,15x100 m; factor de residuo 0.07

## Recursos

**mt15quo001a** kg Imprimación a base de resinas y arena de sílice
Datos técnicos: Coste energético 15.053 MJ; Emisión de CO2 0.575 kg; Código LER 17 09 04; Masa del elemento 1 kg; Volumen 0.000667 m3
Residuos:
- embalaje: re170203 Plástico. (componente de residuo); rendimiento 0.003 kg; Código LER 17 02 03; Masa del elemento 1 kg; Volumen 0.001667 m3

**mt15quo020a** kg Revestimiento impermeabilizante monocomponente a base de polímeros en dispersión acuosa, color gris
Datos técnicos: Coste energético 19.984 MJ; Emisión de CO2 0.744 kg; Código LER 17 09 04; Masa del elemento 1 kg; Volumen 0.000667 m3
Residuos:
- embalaje: re150101 Envases de papel y cartón. (componente de residuo); rendimiento 0.014 kg; Código LER 15 01 01; Masa del elemento 1 kg; Volumen 0.001333 m3
- embalaje: re170201 Madera. (componente de residuo); rendimiento 0.001 kg; Código LER 17 02 01; Masa del elemento 1 kg; Volumen 0.000909 m3
- embalaje: re170203 Plástico; rendimiento 0.003 kg

**mt15quo020b** kg Revestimiento impermeabilizante monocomponente a base de polímeros en dispersión acuosa, color blanco
Datos técnicos: Coste energético 19.984 MJ; Emisión de CO2 0.744 kg; Código LER 17 09 04; Masa del elemento 1 kg; Volumen 0.000667 m3
Residuos:
- embalaje: re150101 Envases de papel y cartón; rendimiento 0.014 kg
- embalaje: re170201 Madera; rendimiento 0.001 kg
- embalaje: re170203 Plástico; rendimiento 0.003 kg

**mt15quo100a** m² Geotextil no tejido de fibras de poliéster, suministrado en rollos de 1,15x200 m
Datos técnicos: Coste energético 6.811 MJ; Emisión de CO2 0.350 kg; Código LER 17 06 04; Masa del elemento 0.1 kg; Volumen 0.000167 m3
Residuos:
- embalaje: re170203 Plástico; rendimiento 0.024 kg

**mt15quo110a** m² Geotextil no tejido de fibras de poliéster, suministrado en rollos de 0,15x100 m
Datos técnicos: Coste energético 6.811 MJ; Emisión de CO2 0.350 kg; Código LER 17 06 04; Masa del elemento 0.1 kg; Volumen 0.000167 m3
Residuos:
- embalaje: re170203 Plástico; rendimiento 0.024 kg
