# Barrera de protección frente al radón sobre forjado sanitario, con láminas asfálticas

- Propiedad del archivo: CYPE Ingenieros S.A.
- Formato: FIEBDC-3/2016
- Programa: Generador de precios de la construcción. CYPE Ingenieros, S.A.
- Fecha: 06/06/2025
- Divisa: EUR
- Costes indirectos: 3 %
- IVA: 21 %

## N Aislamientos e impermeabilizaciones

### NO Protección frente al radón

#### NOI Forjados sanitarios

**NOI005** m² Barrera de protección frente al radón sobre forjado sanitario, con láminas asfálticas.
Barrera de protección frente al radón sobre forjado sanitario, en terreno con nivel de referencia de exposición al radón 300 Bq/m³, con lámina de betún aditivado con plastómero APP, LA-30-AL, con armadura de aluminio, de superficie no protegida, y coeficiente de difusión frente al gas radón 1x10-13 m²/s, no adherida. Colocación en obra: con solapes, en la cara superior del forjado, y protección con una capa antipunzonante de geotextil de polipropileno-polietileno, (125 g/m²). Exhalación de radón prevista a través de la barrera de protección: 0,000104 Bq/m²·h. Incluso banda de refuerzo de lámina de betún modificado con elastómero SBS, LBM(SBS)-30-FP, para la resolución del perímetro.
Incluye: Limpieza y preparación de la superficie. Colocación de la capa separadora. Colocación de la banda de refuerzo. Colocación de la lámina asfáltica. Colocación del geotextil. Resolución de puntos singulares.
Criterio de medición de proyecto: Superficie medida según documentación gráfica de Proyecto.
Criterio de medición de obra: Se medirá la superficie realmente ejecutada según especificaciones de Proyecto, incluyendo las entregas y los solapes.

| Código | Ud | Descripción | Rendimiento | Precio | Importe |
|---|---|---|---|---|---|
| mt14gsa010ce | m² | Geotextil no tejido sintético, termosoldado, de polipropileno-polietileno, con una resistencia a la tracción longitudinal de 9,5 kN/m, una resistencia a la tracción transversal de 10 kN/m, una apertura de cono al ensayo de perforación dinámica según UNE-EN ISO 13433 inferior a 28 mm, resistencia CBR a punzonamiento 1,56 kN y una masa superficial de 125 g/m². (material) | 2.2 | 1.53 | 3.366 |
| mt14lad010i | m² | Lámina de betún aditivado con plastómero APP, LA-30-AL, de 2 mm de espesor, masa nominal 3 kg/m², con armadura de aluminio, de superficie no protegida. Según UNE-EN 13707. (material) | 1.1 | 7.48 | 8.228 |
| mt14lba100a | m | Banda de refuerzo de lámina de betún modificado con elastómero SBS, LBM(SBS)-30-FP, de 33 cm de anchura, acabada con film plástico termofusible en ambas caras. (material) | 0.5 | 2.83 | 1.415 |
| mo029 | h | Oficial 1ª aplicador de láminas impermeabilizantes. (mano de obra) | 0.12 | 23.1 | 2.772 |
| mo067 | h | Ayudante aplicador de láminas impermeabilizantes. (mano de obra) | 0.12 | 21.94 | 2.633 |
| % | % | Costes directos complementarios | 2 % | 18.414 | 0.368 |
|  |  | Costes directos |  |  | 18.782 |

Residuos:
- colocación: mt14gsa010ce; factor de residuo 0.07
- colocación: mt14lad010i; factor de residuo 0.0622177
- colocación: mt14lba100a; factor de residuo 0.07

## Recursos

**mt14gsa010ce** m² Geotextil no tejido sintético
Datos técnicos: Coste energético 15.395 MJ; Emisión de CO2 0.532 kg; Código LER 17 06 04; Masa del elemento 0.125 kg; Volumen 0.000208 m3
Residuos:
- embalaje: re170203 Plástico. (componente de residuo); rendimiento 0.024 kg; Código LER 17 02 03; Masa del elemento 1 kg; Volumen 0.001667 m3

**mt14lad010i** m² Lámina de betún aditivado con plastómero APP
Datos técnicos: Coste energético 176.545 MJ; Emisión de CO2 5.002 kg; Código LER 17 03 02; Masa del elemento 3 kg; Volumen 0.003 m3
Residuos:
- embalaje: re170203 Plástico; rendimiento 0.054 kg

**mt14lba100a** m Banda de refuerzo de lámina de betún modificado con elastómero SBS
Datos técnicos: Coste energético 58.457 MJ; Emisión de CO2 1.660 kg; Código LER 17 03 02; Masa del elemento 0.99 kg; Volumen 0.00099 m3
Residuos:
- embalaje: re170203 Plástico; rendimiento 0.02 kg
