# Desolidarización bajo pavimento cerámico o de piedra natural, con láminas nodulares de polietileno

- Propiedad del archivo: CYPE Ingenieros S.A.
- Formato: FIEBDC-3/2016
- Programa: Generador de precios de la construcción. CYPE Ingenieros, S.A.
- Fecha: 06/06/2025
- Divisa: EUR
- Costes indirectos: 3 %
- IVA: 21 %

## N Aislamientos e impermeabilizaciones

### NS Desolidarizaciones

#### NSN Suelos

**NSN005** m² Desolidarización bajo pavimento cerámico o de piedra natural, con láminas nodulares de polietileno.
Desolidarización bajo pavimento cerámico o de piedra natural, con lámina impermeabilizante, desolidarizante y difusora de vapor de agua, de polietileno, de estructura nodular, de 3 mm de espesor, G-FLEX "GURU", revestida de geotextil no tejido de fibras de polipropileno en una de sus caras, fijada al soporte con adhesivo cementoso mejorado, C2 E, con tiempo abierto ampliado, extendido con llana dentada.
Incluye: Corte y preparación de la lámina desolidarizante. Extendido del adhesivo cementoso sobre la superficie soporte. Colocación de la lámina desolidarizante.
Criterio de medición de proyecto: Superficie medida según documentación gráfica de Proyecto.
Criterio de medición de obra: Se medirá la superficie realmente ejecutada según especificaciones de Proyecto.

| Código | Ud | Descripción | Rendimiento | Precio | Importe |
|---|---|---|---|---|---|
| mt09mcr250a | kg | Adhesivo cementoso mejorado, C2 E, con tiempo abierto ampliado, según UNE-EN 12004, para la fijación de geomembranas, compuesto por cementos especiales, áridos seleccionados y resinas sintéticas. (material) | 2 | 0.7 | 1.400 |
| mt15reg015b | m² | Lámina impermeabilizante, desolidarizante y difusora de vapor de agua, de polietileno, de estructura nodular, de 3 mm de espesor, G-FLEX "GURU", revestida de geotextil no tejido de fibras de polipropileno en una de sus caras, suministrada en rollos de 30 m de longitud y 1 m de anchura. (material) | 1.05 | 16.8 | 17.640 |
| mo029 | h | Oficial 1ª aplicador de láminas impermeabilizantes. (mano de obra) | 0.1 | 23.1 | 2.310 |
| mo067 | h | Ayudante aplicador de láminas impermeabilizantes. (mano de obra) | 0.1 | 21.94 | 2.194 |
| % | % | Costes directos complementarios | 2 % | 23.544 | 0.471 |
|  |  | Costes directos |  |  | 24.015 |

Residuos:
- colocación: mt09mcr250a; factor de residuo 0.07

## Recursos

**mt09mcr250a** kg Adhesivo cementoso mejorado
Datos técnicos: Coste energético 3.871 MJ; Emisión de CO2 0.344 kg; Código LER 17 09 04; Masa del elemento 1 kg; Volumen 0.000667 m3
Residuos:
- embalaje: re170203 Plástico. (componente de residuo); rendimiento 0.003 kg; Código LER 17 02 03; Masa del elemento 1 kg; Volumen 0.001667 m3
