# Acondicionamiento acústico, con paneles autoportantes suspendidos del forjado. Sistema "ROCKFON"

- Propiedad del archivo: CYPE Ingenieros S.A.
- Formato: FIEBDC-3/2016
- Programa: Generador de precios de la construcción. CYPE Ingenieros, S.A.
- Fecha: 18/10/2024
- Divisa: EUR
- Costes indirectos: 3 %
- IVA: 21 %

## N Aislamientos e impermeabilizaciones

### NT Acondicionamiento acústico

#### NTD Forjados

**NTD015** m² Acondicionamiento acústico, con paneles autoportantes suspendidos del forjado. Sistema "ROCKFON".
Acondicionamiento acústico, situado a una altura menor de 4 m. Sistema Rockfon System Universal Baffle "ROCKFON" formado por: ESTRUCTURA: perfiles guía horizontales fijados al forjado o elemento soporte con anclajes directos; PANELES: paneles acústicos autoportantes de lana mineral, modelo Rockfon Universal Baffle 4F "ROCKFON", de 1200x600x50 mm encajados en los perfiles con kits de montaje Rockfon Baffle. Incluso fijaciones para el anclaje de los perfiles.
Incluye: Limpieza y preparación de la superficie soporte. Replanteo de los ejes de la trama modular. Señalización de los puntos de anclaje al forjado o elemento soporte. Fijación de los perfiles. Colocación de los paneles.
Criterio de medición de proyecto: Superficie medida según documentación gráfica de Proyecto.
Criterio de medición de obra: Se medirá la superficie realmente ejecutada según especificaciones de Proyecto.

| Código | Ud | Descripción | Rendimiento | Precio | Importe |
|---|---|---|---|---|---|
| mt12psg220 | Ud | Fijación compuesta por taco y tornillo 5x27. (material) | 3.33 | 0.06 | 0.200 |
| mt12pfr020j | m | Perfil guía horizontal Riel De Soporte Rockfon Baffle "ROCKFON", color plata. (material) | 3.33 | 10.86 | 36.164 |
| mt12par210n | Ud | Kit de montaje Rockfon Baffle "ROCKFON", formado por un clip de fijación y un perno M6; para la fijación de paneles de lana de roca Rockfon Universal Baffle. (material) | 5.56 | 2.01 | 11.176 |
| mt16par131kaa | Ud | Panel acústico autoportante de lana mineral, modelo Rockfon Universal Baffle 4F "ROCKFON", de 1200x600x50 mm, revestido por las dos caras con un velo mineral de color Blanco y con dos de sus cantos revestidos con un marco metálico, color Blanco, Euroclase A2-s1, d0 de reacción al fuego según UNE-EN 13501-1. (material) | 2.78 | 66.04 | 183.591 |
| mo054 | h | Oficial 1ª montador de aislamientos. (mano de obra) | 0.3 | 22.74 | 6.822 |
| mo101 | h | Ayudante montador de aislamientos. (mano de obra) | 0.05 | 21.02 | 1.051 |
| % | % | Costes directos complementarios | 2 % | 239.004 | 4.780 |
|  |  | Costes directos |  |  | 243.784 |

Residuos:
- colocación: mt12pfr020j Perfil guía horizontal Riel De Soporte Rockfon Baffle "ROCKFON", color plata; factor de residuo 0.0053
- colocación: mt12par210n; factor de residuo 0.02
- colocación: mt16par131kaa; factor de residuo 0.024

## Recursos

**mt12pfr020j** m Perfil guía horizontal Riel De Soporte Rockfon Baffle "ROCKFON", color plata
Datos técnicos: Coste energético 26.879 MJ; Emisión de CO2 2.701 kg; Código LER 17 04 05; Masa del elemento 1.04 kg; Volumen 0.000495 m3
Residuos:
- embalaje: re170203 Plástico. (componente de residuo); rendimiento 0.008 kg; Código LER 17 02 03; Masa del elemento 1 kg; Volumen 0.001667 m3

**mt12par210n** Ud Kit de montaje Rockfon Baffle "ROCKFON"
Datos técnicos: Coste energético 2.589 MJ; Emisión de CO2 0.129 kg; Código LER 17 04 05; Masa del elemento 0.017 kg; Volumen 0.000008 m3
Residuos:
- embalaje: re170203 Plástico; rendimiento 0.025 kg

**mt16par131kaa** Ud Panel acústico autoportante de lana mineral
Datos técnicos: Coste energético 140.041 MJ; Emisión de CO2 6.850 kg; Código LER 17 06 04; Masa del elemento 3.4 kg; Volumen 0.005667 m3
Residuos:
- embalaje: re170203 Plástico; rendimiento 0.074 kg
