# Encuentro de cubierta con sumidero de salida vertical para sistema de drenaje sifónico, sistema Akasison "JIMTEN"

- Propiedad del archivo: CYPE Ingenieros S.A.
- Formato: FIEBDC-3/2016
- Programa: Generador de precios de la construcción. CYPE Ingenieros, S.A.
- Fecha: 11/06/2024
- Divisa: EUR
- Costes indirectos: 3 %
- IVA: 21 %

## Q Cubiertas

### QA Planas transitables, no ventiladas

#### QAF Puntos singulares

**QAF035** Ud Encuentro de cubierta con sumidero de salida vertical para sistema de drenaje sifónico, sistema Akasison "JIMTEN".
Encuentro de cubierta con sumidero para sistema de drenaje sifónico de cubierta, compuesto de un sumidero sifónico de polietileno, con lámina impermeabilizante de PVC, sistema Akasison, modelo XL75 PVC "JIMTEN", de salida vertical de 75 mm de diámetro y rejilla convexa, con el manguito conector, la tubería vertical y el codo, todos ellos del mismo diámetro que el sumidero, totalmente adherido a la lámina.
Incluye: Limpieza y preparación de la superficie. Colocación del sumidero.
Criterio de medición de proyecto: Número de unidades previstas, según documentación gráfica de Proyecto.
Criterio de medición de obra: Se medirá el número de unidades realmente ejecutadas según especificaciones de Proyecto.

| Código | Ud | Descripción | Rendimiento | Precio | Importe |
|---|---|---|---|---|---|
| mt11aka011ii | Ud | Sumidero sifónico de polietileno, con lámina impermeabilizante de PVC, sistema Akasison, modelo XL75 PVC "JIMTEN", de salida vertical de 75 mm de diámetro y rejilla convexa, según UNE-EN 1253. (material) | 1 | 359.35 | 359.350 |
| mt11aka030 | Ud | Manguito conector de polietileno de alta densidad (PEAD/HDPE), de 75 mm de diámetro exterior, para sumidero sifónico, sistema Akasison "JIMTEN". (material) | 1 | 10 | 10.000 |
| mt11aka040fa | m | Tubería templada mediante tratamiento térmico adicional, de polietileno de alta densidad (PEAD/HDPE), de 75 mm de diámetro exterior y 3 mm de espesor, sistema Akasison "JIMTEN", en tramos de 5 m de longitud. (material) | 0.8 | 7 | 5.600 |
| mt11aka050e | Ud | Codo 90° de polietileno de alta densidad (PEAD/HDPE), de 75 mm de diámetro exterior y 3 mm de espesor, sistema Akasison "JIMTEN". (material) | 1 | 4 | 4.000 |
| mo029 | h | Oficial 1ª aplicador de láminas impermeabilizantes. (mano de obra) | 0.68 | 22.13 | 15.048 |
| mo067 | h | Ayudante aplicador de láminas impermeabilizantes. (mano de obra) | 0.68 | 21.02 | 14.294 |
| % | % | Costes directos complementarios | 2 % | 408.292 | 8.166 |
|  |  | Costes directos |  |  | 416.458 |

Residuos:
- colocación: mt11aka011ii; factor de residuo 0.0165
- colocación: mt11aka030; factor de residuo 0.0271
- colocación: mt11aka040fa; factor de residuo 0.02744
- colocación: mt11aka050e; factor de residuo 0.0275

## Recursos

**mt11aka011ii** Ud Sumidero sifónico de polietileno
Datos técnicos: Coste energético 1.379 MJ; Emisión de CO2 0.103 kg; Código LER 17 02 03; Masa del elemento 0.014 kg; Volumen 0.000023 m3
Residuos:
- embalaje: re150101 Envases de papel y cartón. (componente de residuo); rendimiento 0.042 kg; Código LER 15 01 01; Masa del elemento 1 kg; Volumen 0.001333 m3

**mt11aka030** Ud Manguito conector de polietileno de alta densidad (PEAD/HDPE)
Datos técnicos: Coste energético 0.988 MJ; Emisión de CO2 0.078 kg; Código LER 17 02 03; Masa del elemento 0.01 kg; Volumen 0.000017 m3
Residuos:
- embalaje: re150101 Envases de papel y cartón; rendimiento 0.035 kg

**mt11aka040fa** m Tubería templada mediante tratamiento térmico adicional
Datos técnicos: Coste energético 67.816 MJ; Emisión de CO2 3.367 kg; Código LER 17 02 03; Masa del elemento 0.7 kg; Volumen 0.001167 m3

**mt11aka050e** Ud Codo 90° de polietileno de alta densidad (PEAD/HDPE)
Datos técnicos: Coste energético 28.114 MJ; Emisión de CO2 1.425 kg; Código LER 17 02 03; Masa del elemento 0.29 kg; Volumen 0.000483 m3
Residuos:
- embalaje: re150101 Envases de papel y cartón; rendimiento 0.035 kg
