# Panel para cubierta plana

- Propiedad del archivo: CYPE Ingenieros S.A.
- Formato: FIEBDC-3/2016
- Programa: Generador de precios de la construcción. CYPE Ingenieros, S.A.
- Fecha: 18/10/2024
- Divisa: EUR
- Costes indirectos: 3 %
- IVA: 21 %

## Q Cubiertas

### QC Componentes de cubiertas planas

#### QCN Paneles y tableros

**QCN100** m² Panel para cubierta plana.
Panel compuesto de: cara exterior de tablero aglomerado hidrófugo, de 10 mm de espesor y cara interior de placa de yeso laminado, de 13 mm de espesor, de 2440x600 mm, con bordes canteados, Euroclase A2-s1, d0 de reacción al fuego, según UNE-EN 13501-1, fijado con tornillos autorroscantes de cabeza avellanada, de acero galvanizado, sobre estructura de madera, con una luz entre apoyos de 80 cm, para cubierta plana.
Incluye: Replanteo y corte de los paneles. Colocación y fijación.
Criterio de medición de proyecto: Superficie medida según documentación gráfica de Proyecto.
Criterio de medición de obra: Se medirá la superficie realmente ejecutada según especificaciones de Proyecto.

| Código | Ud | Descripción | Rendimiento | Precio | Importe |
|---|---|---|---|---|---|
| mt13eag050a | m² | Panel compuesto de: cara exterior de tablero aglomerado hidrófugo, de 10 mm de espesor y cara interior de placa de yeso laminado, de 13 mm de espesor, de 2440x600 mm, con bordes canteados, Euroclase A2-s1, d0 de reacción al fuego, según UNE-EN 13501-1. (material) | 1.05 | 16 | 16.800 |
| mt13pst100e | Ud | Tornillo autorroscante de cabeza avellanada, de acero galvanizado, de 6 mm de diámetro y 80 mm de longitud. (material) | 10 | 0.27 | 2.700 |
| mo054 | h | Oficial 1ª montador de aislamientos. (mano de obra) | 0.17 | 22.74 | 3.866 |
| mo101 | h | Ayudante montador de aislamientos. (mano de obra) | 0.17 | 21.02 | 3.573 |
| % | % | Costes directos complementarios | 2 % | 26.939 | 0.539 |
|  |  | Costes directos |  |  | 27.478 |

Residuos:
- colocación: mt13eag050a; factor de residuo 0.00901426
- colocación: mt13pst100e Tornillo autorroscante de cabeza avellanada, de acero galvanizado, de 6 mm de diámetro y 80 mm de longitud; factor de residuo 0.00437908

## Recursos

**mt13eag050a** m² Panel compuesto de: cara exterior de tablero aglomerado hidrófugo
Datos técnicos: Coste energético 464.666 MJ; Emisión de CO2 6.608 kg; Código LER 17 02 01; Masa del elemento 16.2 kg; Volumen 0.014727 m3
Residuos:
- embalaje: re170203 Plástico. (componente de residuo); rendimiento 0.026 kg; Código LER 17 02 03; Masa del elemento 1 kg; Volumen 0.001667 m3

**mt13pst100e** Ud Tornillo autorroscante de cabeza avellanada, de acero galvanizado, de 6 mm de diámetro y 80 mm de longitud
Datos técnicos: Coste energético 0.397 MJ; Emisión de CO2 0.041 kg; Código LER 17 04 05; Masa del elemento 0.0153 kg; Volumen 0.000007 m3
Residuos:
- embalaje: re150101 Envases de papel y cartón. (componente de residuo); rendimiento 0.001 kg; Código LER 15 01 01; Masa del elemento 1 kg; Volumen 0.001333 m3
