# Encuentro de cubierta plana no transitable, no ventilada, sobre soporte continuo de madera, con coronación de fachada. Impermeabilización con láminas de EPDM

- Propiedad del archivo: CYPE Ingenieros S.A.
- Formato: FIEBDC-3/2016
- Programa: Generador de precios de la construcción. CYPE Ingenieros, S.A.
- Fecha: 06/06/2025
- Divisa: EUR
- Costes indirectos: 3 %
- IVA: 21 %

## Q Cubiertas

### QS Planas no transitables, no ventiladas, sobre soporte de madera

#### QSF Puntos singulares

**QSF053** m Encuentro de cubierta plana no transitable, no ventilada, sobre soporte continuo de madera, con coronación de fachada. Impermeabilización con láminas de EPDM.
Encuentro de cubierta plana no transitable, no ventilada, con grava, tipo invertida, sobre soporte continuo de madera, con coronación de fachada, formado por: capa separadora de geotextil no tejido compuesto por fibras de poliéster unidas por agujeteado, (500 g/m²); impermeabilización tipo monocapa, no adherida, formada por una lámina de caucho sintético EPDM de alta densidad, de 1,2 mm de espesor, fijada al soporte en perímetro y juntas y solapes fijados con cinta autoadhesiva, de caucho sintético EPDM y 76 mm de anchura, previa aplicación de imprimación con base disolvente; y albardilla metálica, de chapa plegada de acero galvanizado, con un ángulo de inclinación de 10°, espesor 0,8 mm, desarrollo 300 mm y 4 pliegues, con goterón, para cubrición de muros, fijada con tornillos autotaladrantes a rastrel de 55x35 mm de sección, de madera de pino pinaster (Pinus pinaster), tratada en autoclave, con clase de uso 4, según UNE-EN 335 fijados a la impermeabilización con tornillos de 4 mm de diámetro y 45 mm de longitud, de acero inoxidable, con arandelas. Incluso sellador adhesivo monocomponente, para el sellado de las juntas entre chapas.
Incluye: Replanteo y marcado de ejes. Limpieza y preparación de la superficie. Colocación de la capa separadora. Colocación de la impermeabilización. Colocación y fijación de los rastreles. Fijación de la albardilla a los rastreles.
Criterio de medición de proyecto: Longitud medida según documentación gráfica de Proyecto.
Criterio de medición de obra: Se medirá la longitud realmente ejecutada según especificaciones de Proyecto.

| Código | Ud | Descripción | Rendimiento | Precio | Importe |
|---|---|---|---|---|---|
| mt07mee203fC | m | Rastrel de 55x35 mm de sección, de madera de pino pinaster (Pinus pinaster), tratada en autoclave, con clase de uso 4, según UNE-EN 335, acabado cepillado, con humedad inferior al 20%. (material) | 2 | 2.05 | 4.100 |
| mt07emr406a | Ud | Tornillo de 4 mm de diámetro y 45 mm de longitud, de acero inoxidable, para uso exterior. (material) | 4 | 0.21 | 0.840 |
| mt20ame020fb | m | Albardilla metálica, de chapa plegada de acero galvanizado, con un ángulo de inclinación de 10°, espesor 0,8 mm, desarrollo 300 mm y 4 pliegues, con goterón, para cubrición de muros. (material) | 1 | 5.54 | 5.540 |
| mt12www050 | Ud | Tornillo autotaladrante de acero galvanizado. (material) | 4 | 0.05 | 0.200 |
| mt22www010d | Ud | Cartucho de 290 ml de sellador adhesivo monocomponente, neutro, superelástico, a base de polímero MS, color transparente, con resistencia a la intemperie y a los rayos UV y elongación hasta rotura 750%. (material) | 0.2 | 5.29 | 1.058 |
| mt15dan610a | m² | Lámina de caucho sintético EPDM de alta densidad, de 1,2 mm de espesor, con resistencia al envejecimiento y a los rayos UV. (material) | 0.55 | 15.41 | 8.476 |
| mt15dan620a | m | Cinta autoadhesiva, de caucho sintético EPDM, 76 mm de anchura y 0,75 mm de espesor, para sellado de solapes en láminas de caucho sintético EPDM de alta densidad. (material) | 0.1 | 7.06 | 0.706 |
| mt15dan630a | l | Imprimación con base disolvente, para limpieza de solapes en láminas de caucho sintético EPDM de alta densidad. (material) | 0.001 | 20.35 | 0.020 |
| mt14gsa020ei | m² | Geotextil no tejido compuesto por fibras de poliéster unidas por agujeteado, con una resistencia a la tracción longitudinal de 6,8 kN/m, una resistencia a la tracción transversal de 7,8 kN/m, una apertura de cono al ensayo de perforación dinámica según UNE-EN ISO 13433 inferior a 3 mm, resistencia CBR a punzonamiento 1,7 kN y una masa superficial de 500 g/m², según UNE-EN 13252. (material) | 0.3 | 2.33 | 0.699 |
| mo048 | h | Oficial 1ª montador de estructura de madera. (mano de obra) | 0.2 | 24.04 | 4.808 |
| mo095 | h | Ayudante montador de estructura de madera. (mano de obra) | 0.2 | 22.82 | 4.564 |
| mo029 | h | Oficial 1ª aplicador de láminas impermeabilizantes. (mano de obra) | 0.1 | 23.1 | 2.310 |
| mo067 | h | Ayudante aplicador de láminas impermeabilizantes. (mano de obra) | 0.1 | 21.94 | 2.194 |
| % | % | Costes directos complementarios | 2 % | 35.515 | 0.710 |
|  |  | Costes directos |  |  | 36.225 |

Residuos:
- colocación: mt07mee203fC; factor de residuo 0.0136762
- colocación: mt07emr406a Tornillo de 4 mm de diámetro y 45 mm de longitud, de acero inoxidable, para uso exterior; factor de residuo 0.00458333
- colocación: mt20ame020fb; factor de residuo 0.0053
- colocación: mt12www050 Tornillo autotaladrante de acero galvanizado; factor de residuo 0.0052381
- colocación: mt22www010d; factor de residuo 0.06
- colocación: mt15dan610a; factor de residuo 0.035
- colocación: mt15dan630a Imprimación con base disolvente, para limpieza de solapes en láminas de caucho sintético EPDM de alta densidad; factor de residuo 0.035
- colocación: mt14gsa020ei; factor de residuo 0.07

## Recursos

**mt07mee203fC** m Rastrel de 55x35 mm de sección
Datos técnicos: Coste energético 67.102 MJ; Emisión de CO2 -1.062 kg; Código LER 17 02 01; Masa del elemento 0.8 kg; Volumen 0.000727 m3
Residuos:
- embalaje: re170203 Plástico. (componente de residuo); rendimiento 0.002 kg; Código LER 17 02 03; Masa del elemento 1 kg; Volumen 0.001667 m3

**mt07emr406a** Ud Tornillo de 4 mm de diámetro y 45 mm de longitud, de acero inoxidable, para uso exterior
Datos técnicos: Coste energético 0.123 MJ; Emisión de CO2 0.018 kg; Código LER 17 04 05; Masa del elemento 0.0024 kg; Volumen 0.000001 m3
Residuos:
- embalaje: re150101 Envases de papel y cartón. (componente de residuo); rendimiento 0.001 kg; Código LER 15 01 01; Masa del elemento 1 kg; Volumen 0.001333 m3

**mt20ame020fb** m Albardilla metálica
Datos técnicos: Coste energético 47.712 MJ; Emisión de CO2 4.826 kg; Código LER 17 04 05; Masa del elemento 1.87 kg; Volumen 0.00089 m3
Residuos:
- embalaje: re170203 Plástico; rendimiento 0.008 kg

**mt12www050** Ud Tornillo autotaladrante de acero galvanizado
Datos técnicos: Coste energético 0.053 MJ; Emisión de CO2 0.006 kg; Código LER 17 04 05; Masa del elemento 0.0021 kg
Residuos:
- embalaje: re150101 Envases de papel y cartón; rendimiento 0.001 kg

**mt22www010d** Ud Cartucho de 290 ml de sellador adhesivo monocomponente
Datos técnicos: Coste energético 70.388 MJ; Emisión de CO2 3.428 kg; Código LER 17 09 04; Masa del elemento 0.421 kg; Volumen 0.000281 m3
Residuos:
- embalaje: re170203 Plástico; rendimiento 0.1 kg

**mt15dan610a** m² Lámina de caucho sintético EPDM de alta densidad
Datos técnicos: Coste energético 103.298 MJ; Emisión de CO2 3.347 kg; Código LER 17 02 03; Masa del elemento 1.4 kg; Volumen 0.002333 m3
Residuos:
- embalaje: re170203 Plástico; rendimiento 0.07 kg

**mt15dan620a** m Cinta autoadhesiva
Datos técnicos: Coste energético 5.863 MJ; Emisión de CO2 0.255 kg

**mt15dan630a** l Imprimación con base disolvente, para limpieza de solapes en láminas de caucho sintético EPDM de alta densidad
Datos técnicos: Coste energético 80.306 MJ; Emisión de CO2 4.336 kg; Código LER 17 09 04; Masa del elemento 0.9 kg; Volumen 0.0006 m3
Residuos:
- embalaje: re150104 Envases metálicos. (componente de residuo); rendimiento 0.064 kg; Código LER 15 01 04; Masa del elemento 1 kg; Volumen 0.001667 m3

**mt14gsa020ei** m² Geotextil no tejido compuesto por fibras de poliéster unidas por agujeteado
Datos técnicos: Coste energético 24.755 MJ; Emisión de CO2 1.290 kg; Código LER 17 06 04; Masa del elemento 0.5 kg; Volumen 0.000833 m3
Residuos:
- embalaje: re170203 Plástico; rendimiento 0.024 kg
