# Cobertura de tejas cerámicas con módulo solar fotovoltaico

- Propiedad del archivo: CYPE Ingenieros S.A.
- Formato: FIEBDC-3/2016
- Programa: Generador de precios de la construcción. CYPE Ingenieros, S.A.
- Fecha: 02/07/2024
- Divisa: EUR
- Costes indirectos: 3 %
- IVA: 21 %

## Q Cubiertas

### QU Componentes de cubiertas inclinadas y curvas

#### QUF De tejas solares fotovoltaicas

**QUF030** m² Cobertura de tejas cerámicas con módulo solar fotovoltaico.
Cobertura de tejas cerámicas planas con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, recibidas con mortero de cemento, industrial, M-2,5, directamente sobre la superficie regularizada del faldón, en cubierta inclinada, con una pendiente mayor del 25%.
Criterio de valoración económica: El precio no incluye la resolución de puntos singulares ni las piezas especiales de la cobertura.
Incluye: Colocación de las tejas recibidas con mortero. Conexionado y comprobación de su correcto funcionamiento.
Criterio de medición de proyecto: Superficie del faldón medida en verdadera magnitud, según documentación gráfica de Proyecto.
Criterio de medición de obra: Se medirá, en verdadera magnitud, la superficie realmente ejecutada según especificaciones de Proyecto.

| Código | Ud | Descripción | Rendimiento | Precio | Importe |
|---|---|---|---|---|---|
| mt08aaa010a | m³ | Agua. (material) | 0.02 | 1.5 | 0.030 |
| mt09mif010ba | t | Mortero industrial para albañilería, de cemento, color gris, categoría M-2,5 (resistencia a compresión 2,5 N/mm²), suministrado en sacos, según UNE-EN 998-2. (material) | 0.113 | 49.61 | 5.606 |
| mt35teb110a | Ud | Teja cerámica plana con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, con caja de conexiones grado de protección IP67, cables polarizados de 4 mm² de sección y 600 mm de longitud y conectores MC4. (material) | 5.5 | 49.47 | 272.085 |
| mt13tac100 | kg | Pigmento para mortero. (material) | 0.054 | 6 | 0.324 |
| mo020 | h | Oficial 1ª construcción. (mano de obra) | 0.36 | 22.13 | 7.967 |
| mo113 | h | Peón ordinario construcción. (mano de obra) | 0.18 | 20.78 | 3.740 |
| mo003 | h | Oficial 1ª electricista. (mano de obra) | 0.083 | 22.74 | 1.887 |
| mo102 | h | Ayudante electricista. (mano de obra) | 0.083 | 20.98 | 1.741 |
| % | % | Costes directos complementarios | 2 % | 293.380 | 5.868 |
|  |  | Costes directos |  |  | 299.248 |

Residuos:
- colocación: mt09mif010ba; factor de residuo 0.0189
- colocación: mt13tac100 Pigmento para mortero; factor de residuo 0.031132

## Recursos

**mt08aaa010a** m³ Agua
Datos técnicos: Coste energético 60.000 MJ; Emisión de CO2 30.000 kg

**mt09mif010ba** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt13tac100** kg Pigmento para mortero
Datos técnicos: Coste energético 0.291 MJ; Emisión de CO2 0.014 kg; Código LER 17 09 04; Masa del elemento 1 kg; Volumen 0.000667 m3
Residuos:
- embalaje: re170203 Plástico; rendimiento 0.003 kg
