# Punto singular para cubierta inclinada de tejas cerámicas "CERÁMICA CAMPO"

- Propiedad del archivo: CYPE Ingenieros S.A.
- Formato: FIEBDC-3/2016
- Programa: Generador de precios de la construcción. CYPE Ingenieros, S.A.
- Fecha: 29/10/2025
- Divisa: EUR
- Costes indirectos: 3 %
- IVA: 21 %

## Q Cubiertas

### QU Componentes de cubiertas inclinadas y curvas

#### QUT De tejas cerámicas

**QUT041** m Punto singular para cubierta inclinada de tejas cerámicas "CERÁMICA CAMPO".
Cumbrera para cubierta inclinada, con tejas cerámicas curvas, "CERÁMICA CAMPO", acabado con coloración en masa Rojo, 40x15x12 cm, impermeabilizada con banda autoadhesiva de aluminio, con la superficie en relieve y revestida por una de sus caras con una capa adhesiva de butilo de 0,15 mm de espesor, de 30 cm de anchura, y fijados con tornillos rosca-madera sobre rastrel de cumbrera de madera.
Incluye: Colocación del rastrel de cumbrera. Colocación de la banda autoadhesiva. Colocación y atornillado de las tejas.
Criterio de medición de proyecto: Longitud medida en verdadera magnitud, según documentación gráfica de Proyecto.
Criterio de medición de obra: Se medirá, en verdadera magnitud, la longitud realmente ejecutada según especificaciones de Proyecto.

| Código | Ud | Descripción | Rendimiento | Precio | Importe |
|---|---|---|---|---|---|
| mt13tcc010a | Ud | Teja cerámica curva, "CERÁMICA CAMPO", acabado con coloración en masa Rojo, 40x15x12 cm, según UNE-EN 1304. (material) | 3.1 | 0.21 | 0.651 |
| mt13blw103 | Ud | Tornillo rosca-madera para sujeción de tejas a rastrel. (material) | 3.1 | 0.06 | 0.186 |
| mt13blw015b | m | Rastrel de cumbrera de 42x27 mm de sección, de madera de pino pinaster (Pinus pinaster), tratada en autoclave, con clase de uso 2, según UNE-EN 335, acabado cepillado, con humedad inferior al 20%. Incluso elementos de fijación sobre entramado estructural. (material) | 1.1 | 0.51 | 0.561 |
| mt13aev010da | m | Banda autoadhesiva de aluminio, con la superficie en relieve y revestida por una de sus caras con una capa adhesiva de butilo de 0,15 mm de espesor, de 30 cm de anchura; para la impermeabilización de cumbreras. (material) | 1.1 | 10.43 | 11.473 |
| mo011 | h | Oficial 1ª montador. (mano de obra) | 0.29 | 23.74 | 6.885 |
| mo080 | h | Ayudante montador. (mano de obra) | 0.14 | 21.94 | 3.072 |
| % | % | Costes directos complementarios | 2 % | 22.828 | 0.457 |
|  |  | Costes directos |  |  | 23.285 |

Residuos:
- colocación: mt13tcc010a Teja cerámica curva, "CERÁMICA CAMPO", acabado con coloración en masa Rojo, 40x15x12 cm, según UNE-EN 1304; factor de residuo 0.0578
- colocación: mt13blw015b; factor de residuo 0.014
- colocación: mt13aev010da; factor de residuo 0.024

## Recursos

**mt13tcc010a** Ud Teja cerámica curva, "CERÁMICA CAMPO", acabado con coloración en masa Rojo, 40x15x12 cm, según UNE-EN 1304
Datos técnicos: Coste energético 5.427 MJ; Emisión de CO2 0.264 kg; Código LER 17 01 03; Masa del elemento 1.3 kg; Volumen 0.00104 m3
Residuos:
- embalaje: re170201 Madera. (componente de residuo); rendimiento 0.003 kg; Código LER 17 02 01; Masa del elemento 1 kg; Volumen 0.000909 m3
- embalaje: re170203 Plástico. (componente de residuo); rendimiento 0.002 kg; Código LER 17 02 03; Masa del elemento 1 kg; Volumen 0.001667 m3

**mt13blw015b** m Rastrel de cumbrera de 42x27 mm de sección
Datos técnicos: Coste energético 73.550 MJ; Emisión de CO2 -0.995 kg; Código LER 17 02 01; Masa del elemento 0.54 kg; Volumen 0.000491 m3
Residuos:
- embalaje: re170203 Plástico; rendimiento 0.002 kg

**mt13aev010da** m Banda autoadhesiva de aluminio
Datos técnicos: Coste energético 363.502 MJ; Emisión de CO2 26.736 kg; Código LER 17 04 02; Masa del elemento 3.24 kg; Volumen 0.00216 m3
Residuos:
- embalaje: re170203 Plástico; rendimiento 0.008 kg
