# Paneles de fibrocemento sin amianto, con aislamiento incorporado, para montaje de cobertura de tejas cerámicas

- Propiedad del archivo: CYPE Ingenieros S.A.
- Formato: FIEBDC-3/2016
- Programa: Generador de precios de la construcción. CYPE Ingenieros, S.A.
- Fecha: 06/06/2025
- Divisa: EUR
- Costes indirectos: 3 %
- IVA: 21 %

## Q Cubiertas

### QU Componentes de cubiertas inclinadas y curvas

#### QUT De tejas cerámicas

**QUT011** m² Paneles de fibrocemento sin amianto, con aislamiento incorporado, para montaje de cobertura de tejas cerámicas.
Paneles, formados por placa ondulada de fibrocemento sin amianto, color arcilla, en la cara exterior, núcleo aislante de espuma de poliuretano y acabado interior superficial de madera como barrera antivapor; de 2500 mm de longitud, 1100 mm de anchura y 54 mm de espesor, colocados con un solape del panel superior de 150 mm y fijados mecánicamente al soporte, para montaje de cobertura de teja cerámica plana, en cubierta inclinada, con una pendiente mayor del 25%. Incluso accesorios de fijación de los paneles.
Criterio de valoración económica: El precio no incluye la cobertura de tejas.
Incluye: Replanteo. Corte de los paneles. Fijación de los paneles. Sellado de juntas.
Criterio de medición de proyecto: Superficie del faldón medida en verdadera magnitud, según documentación gráfica de Proyecto.
Criterio de medición de obra: Se medirá, en verdadera magnitud, la superficie realmente ejecutada según especificaciones de Proyecto.

| Código | Ud | Descripción | Rendimiento | Precio | Importe |
|---|---|---|---|---|---|
| mt13eur015g | Ud | Panel, formado por placa ondulada de fibrocemento sin amianto, color arcilla, en la cara exterior, núcleo aislante de espuma de poliuretano y acabado interior superficial de madera como barrera antivapor; de 2500 mm de longitud, 1100 mm de anchura y 54 mm de espesor. Según UNE-EN 494. (material) | 0.426 | 92.65 | 39.469 |
| mt13eur100a | Ud | Kit de accesorios de fijación, para placas onduladas de fibrocemento sin amianto. (material) | 1 | 9.94 | 9.940 |
| mo051 | h | Oficial 1ª montador de cerramientos industriales. (mano de obra) | 0.158 | 23.74 | 3.751 |
| mo098 | h | Ayudante montador de cerramientos industriales. (mano de obra) | 0.158 | 21.94 | 3.467 |
| % | % | Costes directos complementarios | 2 % | 56.627 | 1.133 |
|  |  | Costes directos |  |  | 57.760 |

Residuos:
- colocación: mt13eur015g; factor de residuo 0.0248

## Recursos

**mt13eur015g** Ud Panel, formado por placa ondulada de fibrocemento sin amianto
Datos técnicos: Coste energético 6.300 MJ; Emisión de CO2 6.839 kg; Código LER 17 01 01; Masa del elemento 44 kg; Volumen 0.029333 m3
Residuos:
- embalaje: re170201 Madera. (componente de residuo); rendimiento 0.001 kg; Código LER 17 02 01; Masa del elemento 1 kg; Volumen 0.000909 m3
- embalaje: re170203 Plástico. (componente de residuo); rendimiento 0.05 kg; Código LER 17 02 03; Masa del elemento 1 kg; Volumen 0.001667 m3
