# Capa de protección en cubierta inclinada, ajardinada extensiva

- Propiedad del archivo: CYPE Ingenieros S.A.
- Formato: FIEBDC-3/2016
- Programa: Generador de precios de la construcción. CYPE Ingenieros, S.A.
- Fecha: 06/06/2025
- Divisa: EUR
- Costes indirectos: 3 %
- IVA: 21 %

## Q Cubiertas

### QU Componentes de cubiertas inclinadas y curvas

#### QUV Ajardinadas

**QUV010** m² Capa de protección en cubierta inclinada, ajardinada extensiva.
Capa de protección en cubierta inclinada, ajardinada extensiva (ecológica), con una pendiente media del 5%, con sustrato, compuesto de materia orgánica de origen mineral y de origen vegetal, y otros componentes; con pH de 8, de 80 mm de espesor y plantas con cepellón plano, con 4 o más especies distintas de sedum.
Incluye: Extendido del sustrato. Colocación de la vegetación. Relleno del espacio entre el borde de la cubierta y la vegetación con cantos rodados.
Criterio de medición de proyecto: Superficie del faldón medida en verdadera magnitud, según documentación gráfica de Proyecto.
Criterio de medición de obra: Se medirá, en verdadera magnitud, la superficie realmente ejecutada según especificaciones de Proyecto.

| Código | Ud | Descripción | Rendimiento | Precio | Importe |
|---|---|---|---|---|---|
| mt48sap010a | m³ | Sustrato, compuesto de materia orgánica de origen mineral y de origen vegetal, y otros componentes; con pH de 8, suministrado en sacos Big Bag, para cubiertas ajardinadas extensivas. (material) | 0.092 | 121.25 | 11.155 |
| mt48tsp010a | m² | Plantas con cepellón plano, suministradas en bandejas de 40 piezas con 4 o más especies distintas de sedum, para cubiertas verdes. (material) | 1.03 | 6.62 | 6.819 |
| mo040 | h | Oficial 1ª jardinero. (mano de obra) | 0.2 | 23.1 | 4.620 |
| mo086 | h | Ayudante jardinero. (mano de obra) | 0.2 | 21.94 | 4.388 |
| % | % | Costes directos complementarios | 2 % | 26.982 | 0.540 |
|  |  | Costes directos |  |  | 27.522 |

Residuos:
- colocación: mt48sap010a; factor de residuo 0.003
- colocación: mt48tsp010a; factor de residuo 0.02

## Recursos

**mt48sap010a** m³ Sustrato, compuesto de materia orgánica de origen mineral y de origen vegetal
Datos técnicos: Coste energético 29323.125 MJ; Emisión de CO2 -755.040 kg; Código LER 01 04 08; Masa del elemento 1950 kg; Volumen 1.3 m3

**mt48tsp010a** m² Plantas con cepellón plano
Datos técnicos: Coste energético 402.000 MJ; Emisión de CO2 -10.431 kg; Código LER 20 02 01; Masa del elemento 13.4 kg; Volumen 0.008933 m3
