# Revestimiento interior con paneles premontados de piedra natural. Colocación en capa fina

- Propiedad del archivo: CYPE Ingenieros S.A.
- Formato: FIEBDC-3/2016
- Programa: Generador de precios de la construcción. CYPE Ingenieros, S.A.
- Fecha: 02/07/2024
- Divisa: EUR
- Costes indirectos: 3 %
- IVA: 21 %

## R Revestimientos y trasdosados

### RA De piezas rígidas en paramentos verticales

#### RAP De piedra natural

**RAP160** m² Revestimiento interior con paneles premontados de piedra natural. Colocación en capa fina.
Revestimiento interior paneles premontados de piedra natural, de 61x20 cm y un espesor de 5 a 6 cm. SOPORTE: paramento de hormigón, vertical, de hasta 2 m de altura. COLOCACIÓN: en capa fina con adhesivo cementoso mejorado, C2 TE, según UNE-EN 12004, con deslizamiento reducido y tiempo abierto ampliado.
Incluye: Preparación de la superficie soporte. Replanteo de los niveles, de la disposición de piezas y de las juntas. Preparación y aplicación del material de colocación. Formación de juntas de movimiento. Colocación de los paneles premontados. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcp100d | kg | Adhesivo cementoso mejorado, C2 TE, según UNE-EN 12004, con deslizamiento reducido y tiempo abierto ampliado, color blanco, a base de cemento de alta resistencia, áridos seleccionados, aditivos y resinas sintéticas, para la colocación en capa fina de todo tipo de piezas cerámicas en paramentos verticales interiores y pavimentos interiores y exteriores. (material) | 4 | 0.5 | 2.000 |
| mt19ppc010p | m² | Panel premontado de piedra natural, formado por lajas de piedra gneis rústica sobre base de mortero de cemento reforzado con armadura metálica, de 61x20 cm y un espesor de 5 a 6 cm. Incluso piezas de esquina. (material) | 1.05 | 101.06 | 106.113 |
| mo022 | h | Oficial 1ª colocador de piedra natural. (mano de obra) | 0.35 | 22.13 | 7.746 |
| mo060 | h | Ayudante colocador de piedra natural. (mano de obra) | 0.35 | 21.02 | 7.357 |
| % | % | Costes directos complementarios | 2 % | 123.216 | 2.464 |
|  |  | Costes directos |  |  | 125.680 |

Residuos:
- colocación: mt09mcp100d; factor de residuo 0.07

## Recursos

**mt09mcp100d** kg Adhesivo cementoso mejorado
Datos técnicos: Coste energético 3.871 MJ; Emisión de CO2 0.344 kg; Código LER 17 09 04; Masa del elemento 1 kg; Volumen 0.000667 m3
Residuos:
- embalaje: re170203 Plástico. (componente de residuo); rendimiento 0.003 kg; Código LER 17 02 03; Masa del elemento 1 kg; Volumen 0.001667 m3
