# Revestimiento exterior con piezas irregulares de piedra natural. Colocación en capa gruesa

- Propiedad del archivo: CYPE Ingenieros S.A.
- Formato: FIEBDC-3/2016
- Programa: Generador de precios de la construcción. CYPE Ingenieros, S.A.
- Fecha: 06/06/2025
- Divisa: EUR
- Costes indirectos: 3 %
- IVA: 21 %

## R Revestimientos y trasdosados

### RA De piezas rígidas en paramentos verticales

#### RAP De piedra natural

**RAP350** m² Revestimiento exterior con piezas irregulares de piedra natural. Colocación en capa gruesa.
Revestimiento exterior con piezas irregulares de pizarra, de entre 1 y 2 cm de espesor. SOPORTE: paramento de fábrica de piezas con huecos, vertical, de hasta 3 m de altura. COLOCACIÓN: en capa gruesa de 25 mm de espesor con mortero de cemento M-5. REJUNTADO: con el mismo material.
Incluye: Preparación de la superficie soporte. Replanteo de los niveles, de la disposición de piezas y de las juntas. Preparación y aplicación del material de colocación. Colocación de las piezas. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mor010c | m³ | Mortero de cemento CEM II/B-P 32,5 N tipo M-5, confeccionado en obra con 250 kg/m³ de cemento y una proporción en volumen 1/6. (material) | 0.025 | 115.3 | 2.883 |
| mt19cir010a | m² | Piezas irregulares de pizarra, de entre 1 y 2 cm de espesor, acabado natural. (material) | 1.05 | 14.29 | 15.005 |
| mo022 | h | Oficial 1ª colocador de piedra natural. (mano de obra) | 1.2 | 23.1 | 27.720 |
| mo060 | h | Ayudante colocador de piedra natural. (mano de obra) | 1.2 | 21.94 | 26.328 |
| % | % | Costes directos complementarios | 2 % | 71.936 | 1.439 |
|  |  | Costes directos |  |  | 73.375 |

Residuos:
- colocación: mt09mor010c; factor de residuo 0.0036
- colocación: mt19cir010a Piezas irregulares de pizarra, de entre 1 y 2 cm de espesor, acabado natural; factor de residuo 0.0100527

## Recursos

**mt09mor010c** m³ Mortero de cemento CEM II/B-P 32,5 N tipo M-5
Datos técnicos: Coste energético 3724.000 MJ; Emisión de CO2 323.000 kg; Código LER 17 01 01; Masa del elemento 1900 kg; Volumen 1.266667 m3

**mt19cir010a** m² Piezas irregulares de pizarra, de entre 1 y 2 cm de espesor, acabado natural
Datos técnicos: Coste energético 15.144 MJ; Emisión de CO2 3.569 kg; Código LER 01 04 13; Masa del elemento 36 kg; Volumen 0.024 m3
Residuos:
- embalaje: re170201 Madera. (componente de residuo); rendimiento 0.027 kg; Código LER 17 02 01; Masa del elemento 1 kg; Volumen 0.000909 m3
- embalaje: re170203 Plástico. (componente de residuo); rendimiento 0.004 kg; Código LER 17 02 03; Masa del elemento 1 kg; Volumen 0.001667 m3
