# Revestimiento mural con láminas autoadhesivas multicapa de PVC

- Propiedad del archivo: CYPE Ingenieros S.A.
- Formato: FIEBDC-3/2016
- Programa: Generador de precios de la construcción. CYPE Ingenieros, S.A.
- Fecha: 02/07/2024
- Divisa: EUR
- Costes indirectos: 3 %
- IVA: 21 %

## R Revestimientos y trasdosados

### RD Decorativos

#### RDV De PVC

**RDV020** m² Revestimiento mural con láminas autoadhesivas multicapa de PVC.
Revestimiento mural con láminas autoadhesivas multicapa de PVC, para interior, acabado imitación metal, de 1230x0,24 mm. Colocación en obra: sobre soporte de fábrica previa regularización de la superficie con láminas de PVC, de 2000x3000 mm y 3 mm de espesor, con sellador adhesivo (MS) Sintex MS-35 "QUILOSA" y con las juntas selladas con masilla elástica con fibras.
Incluye: Limpieza y preparación de la superficie soporte. Replanteo. Corte y preparación de las láminas de regularización. Colocación de las láminas de regularización. Sellado de juntas. Lijado. Corte y preparación del revestimiento. Colocación y fijación del revestimiento. Resolución de encuentros y puntos singulares.
Criterio de medición de proyecto: Superficie medida según documentación gráfica de Proyecto, deduciendo los huecos de superficie mayor de 2 m².
Criterio de medición de obra: Se medirá la superficie realmente ejecutada según especificaciones de Proyecto, deduciendo los huecos de superficie mayor de 2 m².

| Código | Ud | Descripción | Rendimiento | Precio | Importe |
|---|---|---|---|---|---|
| mt15qui040c | Ud | Cartucho de 300 cm³ de sellador adhesivo monocomponente, neutro a base de polímeros híbridos (MS) Sintex MS-35 "QUILOSA", dureza Shore A aproximada de 40, alargamiento en rotura > 450%, según UNE-EN ISO 11600, con resistencia a los rayos UV y a la intemperie, con efecto antimoho, apto para ser pintado. (material) | 0.5 | 7.42 | 3.710 |
| mt12pve020a | m² | Lámina de PVC, de 2000x3000 mm y 3 mm de espesor, Euroclase C-s3, d0 de reacción al fuego, según UNE-EN 13501-1. (material) | 1.05 | 7.5 | 7.875 |
| mt12pve110a | kg | Masilla elástica con fibras a base de polímeros especiales en emulsión acuosa y áridos seleccionados, color blanco. (material) | 0.188 | 19.9 | 3.741 |
| mt12pve100hgqG2 | m² | Lámina autoadhesiva multicapa de PVC, para interior, acabado imitación metal, de 1230x0,24 mm, con adhesivo acrílico sin disolventes y lámina de protección del adhesivo de papel, bactericida, termoformable, hidrófuga, Euroclase B-s1, d0 de reacción al fuego, según UNE-EN 13501-1, suministrada en rollos de 50 m. (material) | 1.05 | 12.56 | 13.188 |
| mo026 | h | Oficial 1ª instalador de revestimientos flexibles. (mano de obra) | 0.265 | 22.13 | 5.864 |
| mo064 | h | Ayudante instalador de revestimientos flexibles. (mano de obra) | 0.265 | 21.02 | 5.570 |
| % | % | Costes directos complementarios | 2 % | 39.948 | 0.799 |
|  |  | Costes directos |  |  | 40.747 |

Residuos:
- colocación: mt15qui040c; factor de residuo 0.06
- colocación: mt12pve110a Masilla elástica con fibras a base de polímeros especiales en emulsión acuosa y áridos seleccionados, color blanco; factor de residuo 0.035

## Recursos

**mt15qui040c** Ud Cartucho de 300 cm³ de sellador adhesivo monocomponente
Datos técnicos: Coste energético 63.756 MJ; Emisión de CO2 3.106 kg; Código LER 17 09 04; Masa del elemento 0.375 kg; Volumen 0.00025 m3
Residuos:
- embalaje: re170203 Plástico. (componente de residuo); rendimiento 0.1 kg; Código LER 17 02 03; Masa del elemento 1 kg; Volumen 0.001667 m3

**mt12pve110a** kg Masilla elástica con fibras a base de polímeros especiales en emulsión acuosa y áridos seleccionados, color blanco
Datos técnicos: Coste energético 15.053 MJ; Emisión de CO2 0.575 kg; Código LER 17 09 04; Masa del elemento 1 kg; Volumen 0.000667 m3
Residuos:
- embalaje: re170203 Plástico; rendimiento 0.003 kg
