# Falso techo registrable en exteriores de composite

- Propiedad del archivo: CYPE Ingenieros S.A.
- Formato: FIEBDC-3/2016
- Programa: Generador de precios de la construcción. CYPE Ingenieros, S.A.
- Fecha: 02/07/2024
- Divisa: EUR
- Costes indirectos: 3 %
- IVA: 21 %

## R Revestimientos y trasdosados

### RH Falsos techos en exteriores

#### RHW Registrables, de composite

**RHW010** m² Falso techo registrable en exteriores de composite.
Falso techo registrable adosado en exteriores, con una superficie de entre 4 y 10 m², situado a una altura menor de 4 m, considerando un grado de complejidad medio, constituido por: ESTRUCTURA: trama modular de aluminio de perfiles de sección cuadrada y perfiles angulares, con una modulación de 600 mm, fijados al forjado o elemento soporte con anclajes directos; LAMAS: lamas huecas de composite (WPC), de 40x40x3000 mm y 4 mm de espesor, compuestas por material termoplástico y fibras vegetales con refuerzo mineral, acabado lacado, color blanco. Incluso fijaciones para el anclaje de los perfiles y accesorios de montaje.
Incluye: Replanteo del nivel de acabado y de los ejes de la trama modular. Fijación de la trama modular al forjado o elemento soporte. Corte de las lamas. Fijación de las lamas. Resolución de encuentros y puntos singulares. Formación de huecos para recepción de posibles elementos de anclaje y/o instalaciones.
Criterio de medición de proyecto: Superficie medida entre paramentos, según documentación gráfica de Proyecto, sin descontar huecos para instalaciones.
Criterio de medición de obra: Se medirá la superficie realmente ejecutada según especificaciones de Proyecto, sin descontar huecos para instalaciones.

| Código | Ud | Descripción | Rendimiento | Precio | Importe |
|---|---|---|---|---|---|
| mt12tar050a | m | Perfil de sección cuadrada de aluminio, de 40x40x3000 mm y 2 mm de espesor, acabado lacado, color negro, según UNE-EN 13964. (material) | 3 | 4.85 | 14.550 |
| mt26amr010aaa | Ud | Anclaje mecánico de expansión de acero galvanizado, de 8 mm de diámetro y 75 mm de longitud. (material) | 5 | 1.07 | 5.350 |
| mt12tar060a | m | Perfil angular de aluminio, de 40x40x3000 mm y de 2 mm de espesor, acabado lacado, color negro, según UNE-EN 13964. (material) | 3 | 3.4 | 10.200 |
| mt18acc080a | Ud | Tornillo autoperforante, de acero al carbono, de 5 mm de diámetro y 63 mm de longitud, con tratamiento anticorrosión. (material) | 32 | 0.11 | 3.520 |
| mt12tar040a | m | Lama hueca de composite (WPC), de 40x40x3000 mm y 4 mm de espesor, compuestas por material termoplástico y fibras vegetales con refuerzo mineral, acabado lacado, color blanco. (material) | 12.5 | 4.85 | 60.625 |
| mt12tar070 | Ud | Kit de accesorios de montaje para la fijación de las lamas de composite (WPC) en falsos techos registrables para exterior. (material) | 1 | 1 | 1.000 |
| mo015 | h | Oficial 1ª montador de falsos techos. (mano de obra) | 0.235 | 22.74 | 5.344 |
| mo082 | h | Ayudante montador de falsos techos. (mano de obra) | 0.235 | 21.02 | 4.940 |
| % | % | Costes directos complementarios | 2 % | 105.529 | 2.111 |
|  |  | Costes directos |  |  | 107.640 |

Residuos:
- colocación: mt12tar050a; factor de residuo 0.048
- colocación: mt12tar060a Perfil angular de aluminio, de 40x40x3000 mm y de 2 mm de espesor, acabado lacado, color negro, según UNE-EN 13964; factor de residuo 0.048
- colocación: mt18acc080a Tornillo autoperforante, de acero al carbono, de 5 mm de diámetro y 63 mm de longitud, con tratamiento anticorrosión; factor de residuo 0.00491667
- colocación: mt12tar040a; factor de residuo 0.0117443

## Recursos

**mt12tar050a** m Perfil de sección cuadrada de aluminio
Datos técnicos: Coste energético 16.048 MJ; Emisión de CO2 1.137 kg; Código LER 17 04 02; Masa del elemento 0.142 kg; Volumen 0.000095 m3
Residuos:
- embalaje: re170203 Plástico. (componente de residuo); rendimiento 0.005 kg; Código LER 17 02 03; Masa del elemento 1 kg; Volumen 0.001667 m3

**mt12tar060a** m Perfil angular de aluminio, de 40x40x3000 mm y de 2 mm de espesor, acabado lacado, color negro, según UNE-EN 13964
Datos técnicos: Coste energético 16.048 MJ; Emisión de CO2 1.137 kg; Código LER 17 04 02; Masa del elemento 0.142 kg; Volumen 0.000095 m3
Residuos:
- embalaje: re170203 Plástico; rendimiento 0.005 kg

**mt18acc080a** Ud Tornillo autoperforante, de acero al carbono, de 5 mm de diámetro y 63 mm de longitud, con tratamiento anticorrosión
Datos técnicos: Coste energético 0.120 MJ; Emisión de CO2 0.007 kg; Código LER 17 04 05; Masa del elemento 0.012 kg; Volumen 0.000006 m3
Residuos:
- embalaje: re150101 Envases de papel y cartón. (componente de residuo); rendimiento 0.001 kg; Código LER 15 01 01; Masa del elemento 1 kg; Volumen 0.001333 m3

**mt12tar040a** m Lama hueca de composite (WPC)
Datos técnicos: Coste energético 22.709 MJ; Emisión de CO2 1.041 kg; Código LER 17 02 01; Masa del elemento 0.88 kg; Volumen 0.0008 m3
Residuos:
- embalaje: re170203 Plástico; rendimiento 0.002 kg
