# Pintura termorreflectante sobre paramento exterior

- Propiedad del archivo: CYPE Ingenieros S.A.
- Formato: FIEBDC-3/2016
- Programa: Generador de precios de la construcción. CYPE Ingenieros, S.A.
- Fecha: 26/06/2025
- Divisa: EUR
- Costes indirectos: 3 %
- IVA: 21 %

## R Revestimientos y trasdosados

### RK Pinturas, morteros y revestimientos para aislamiento térmico y acústico

#### RKF Pinturas termorreflectantes

**RKF010** m² Pintura termorreflectante sobre paramento exterior.
Aplicación manual de dos manos de pintura termorreflectante, color blanco, acabado mate, textura lisa, la primera mano diluida con un 10% de agua y la siguiente sin diluir, (rendimiento: 0,33 l/m² cada mano); previa aplicación de una mano de imprimación acrílica reguladora de la absorción, sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.393 |
| mt27pij010a | l | Pintura termorreflectante para exterior, a base de copolímeros acrílicos y microesferas de cerámica, color blanco, acabado mate, textura lisa, conductividad térmica 0,056 W/(mK), con un índice de reflectancia solar (SRI) de 85,3, lavable, antimoho, impermeable al agua de lluvia y antihumedad; para aplicar con brocha, rodillo o pistola. (material) | 0.66 | 5.08 | 3.353 |
| mo038 | h | Oficial 1ª pintor. (mano de obra) | 0.155 | 23.1 | 3.581 |
| mo076 | h | Ayudante pintor. (mano de obra) | 0.155 | 21.94 | 3.401 |
| % | % | Costes directos complementarios | 2 % | 10.728 | 0.215 |
|  |  | Costes directos |  |  | 10.943 |

Residuos:
- colocación: mt27pfs010b; factor de residuo 0.0535314

## Recursos

**mt27pfs010b** l Imprimación acrílica
Datos técnicos: Coste energético 79.656 MJ; Emisión de CO2 3.027 kg; Código LER 17 09 04; Masa del elemento 1.05 kg; Volumen 0.0007 m3
Residuos:
- embalaje: re150104 Envases metálicos. (componente de residuo); rendimiento 0.047 kg; Código LER 15 01 04; Masa del elemento 1 kg; Volumen 0.001667 m3
