# Hidrófugo transparente para pavimentos

- Propiedad del archivo: CYPE Ingenieros S.A.
- Formato: FIEBDC-3/2016
- Programa: Generador de precios de la construcción. CYPE Ingenieros, S.A.
- Fecha: 06/06/2025
- Divisa: EUR
- Costes indirectos: 3 %
- IVA: 21 %

## R Revestimientos y trasdosados

### RL Tratamientos superficiales de protección

#### RLH Hidrófugos

**RLH020** m² Hidrófugo transparente para pavimentos.
Aplicación de tratamiento superficial de protección hidrófuga para pavimentos de hormigón, mediante impregnación hidrófuga incolora, Mercurium "WÜRTH", de naturaleza mineral en base acuosa, aplicada en una mano (rendimiento: 0,4 kg/m²). Incluso limpieza de la superficie soporte.
Incluye: Limpieza general del paramento soporte. Aplicación de la mano de hidrofugante.
Criterio de medición de proyecto: Superficie medida según documentación gráfica de Proyecto, con el mismo criterio que el soporte base.
Criterio de medición de obra: Se medirá la superficie realmente ejecutada según especificaciones de Proyecto, con el mismo criterio que el soporte base.

| Código | Ud | Descripción | Rendimiento | Precio | Importe |
|---|---|---|---|---|---|
| mt27tsu010b | l | Impregnación hidrófuga incolora, Mercurium "WÜRTH", de naturaleza mineral en base acuosa, para aplicación sobre superficies de hormigón o piedra natural. (material) | 0.4 | 21.7 | 8.680 |
| mo038 | h | Oficial 1ª pintor. (mano de obra) | 0.18 | 23.1 | 4.158 |
| % | % | Costes directos complementarios | 2 % | 12.838 | 0.257 |
|  |  | Costes directos |  |  | 13.095 |
