# Trasdosado autoportante de paneles de lana mineral. Sistema "ROCKFON"

- Propiedad del archivo: CYPE Ingenieros S.A.
- Formato: FIEBDC-3/2016
- Programa: Generador de precios de la construcción. CYPE Ingenieros, S.A.
- Fecha: 02/07/2024
- Divisa: EUR
- Costes indirectos: 3 %
- IVA: 21 %

## R Revestimientos y trasdosados

### RR Trasdosados

#### RRP De paneles de lana mineral

**RRP010** m² Trasdosado autoportante de paneles de lana mineral. Sistema "ROCKFON".
Trasdosado autoportante, sistema "ROCKFON", formado por paneles acústicos autoportantes de lana de roca volcánica, modelo VertiQ "ROCKFON", compuestos por módulos de 1200x1200x40 mm, con la cara vista revestida con un tejido duradero y la cara trasera revestida con un contravelo, en color gris oscuro con canto recto para perfilería vista HAT. Incluso accesorios de fijación.
Criterio de valoración económica: El precio incluye la resolución de encuentros y puntos singulares.
Incluye: Preparación de la superficie soporte. Montaje de los ángulos entrantes y de los elementos de fijación. Nivelación y colocación de los perfiles perimetrales. Corte de los paneles. Instalación del primer panel mural. Colocación de los paneles de la sección principal. Instalación del último panel.
Criterio de medición de proyecto: Superficie medida según documentación gráfica de Proyecto.
Criterio de medición de obra: Se medirá la superficie realmente ejecutada según especificaciones de Proyecto.

| Código | Ud | Descripción | Rendimiento | Precio | Importe |
|---|---|---|---|---|---|
| mt16par140bb | m² | Panel acústico autoportante de lana de roca volcánica, modelo VertiQ "ROCKFON", coeficiente de absorción acústica medio 1 para una frecuencia de 500 Hz, Euroclase A2-s1, d0 de reacción al fuego según UNE-EN 13501-1, compuesto por módulos de 1200x1200x40 mm, con la cara vista revestida con un tejido duradero y la cara trasera revestida con un contravelo color gris oscuro con canto recto para perfilería vista HAT. (material) | 1.05 | 115.08 | 120.834 |
| mt12par141 | Ud | Accesorios para la instalación de trasdosados autoportantes de paneles de lana mineral. (material) | 1 | 3.5 | 3.500 |
| mo054 | h | Oficial 1ª montador de aislamientos. (mano de obra) | 0.325 | 22.74 | 7.391 |
| mo101 | h | Ayudante montador de aislamientos. (mano de obra) | 0.125 | 21.02 | 2.628 |
| % | % | Costes directos complementarios | 2 % | 134.353 | 2.687 |
|  |  | Costes directos |  |  | 137.040 |

Residuos:
- colocación: mt16par140bb; factor de residuo 0.024

## Recursos

**mt16par140bb** m² Panel acústico autoportante de lana de roca volcánica
Datos técnicos: Coste energético 280.686 MJ; Emisión de CO2 7.364 kg; Código LER 17 06 04; Masa del elemento 4.8 kg; Volumen 0.008 m3
Residuos:
- embalaje: re170203 Plástico. (componente de residuo); rendimiento 0.034 kg; Código LER 17 02 03; Masa del elemento 1 kg; Volumen 0.001667 m3
