# Trasdosado directo de placas de yeso laminado con aislamiento incorporado. Sistema "PLACO"

- Propiedad del archivo: CYPE Ingenieros S.A.
- Formato: FIEBDC-3/2016
- Programa: Generador de precios de la construcción. CYPE Ingenieros, S.A.
- Fecha: 11/06/2024
- Divisa: EUR
- Costes indirectos: 3 %
- IVA: 21 %

## R Revestimientos y trasdosados

### RR Trasdosados

#### RRY De placas de yeso laminado

**RRY060** m² Trasdosado directo de placas de yeso laminado con aislamiento incorporado. Sistema "PLACO".
Trasdosado directo, sistema Placo Prima "PLACO", de 112,5 mm de espesor total, con nivel de calidad del acabado estándar (Q2), formado por una placa transformada de yeso laminado B / UNE-EN 13950 - 1200 / 2600 / 92,5 / con los bordes longitudinales afinados, Placomur E 2.15 13+80 Ultra 32 "PLACO", formada por un alma de yeso de origen natural embutida e íntimamente ligada a dos láminas de cartón fuerte, con un panel de poliestireno expandido adherido en su dorso, recibida directamente sobre el paramento con pasta de agarre MAP "PLACO". Incluso pasta y cinta para el tratamiento de juntas.
Criterio de valoración económica: El precio incluye la resolución de encuentros y puntos singulares.
Incluye: Replanteo y trazado en el forjado inferior y en el superior de la línea de paramento acabado. Colocación sucesiva en el paramento de las pelladas de pasta de agarre correspondientes a cada una de las placas. Corte de las placas. Colocación sucesiva e independiente de cada una de las placas mediante pañeado. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12plm050a | kg | Pasta de agarre MAP "PLACO", según UNE-EN 14496. (material) | 4.8 | 0.62 | 2.976 |
| mt12plk020pe | m² | Placa transformada de yeso laminado B / UNE-EN 13950 - 1200 / 2600 / 92,5 / con los bordes longitudinales afinados, Placomur E 2.15 13+80 Ultra 32 "PLACO", formada por un alma de yeso de origen natural embutida e íntimamente ligada a dos láminas de cartón fuerte, con un panel de poliestireno expandido adherido en su dorso. (material) | 1.05 | 31.38 | 32.949 |
| mt12plj010a | m | Cinta microperforada de papel "PLACO", de 50 mm de anchura, según UNE-EN 13963, para acabado de juntas de placas de yeso laminado. (material) | 1.4 | 0.05 | 0.070 |
| mt12plm010a | kg | Pasta de secado en polvo SN "PLACO"; Euroclase A2-s1, d0 de reacción al fuego, según UNE-EN 13501-1, rango de temperatura de trabajo de 5 a 30°C, para aplicación manual con cinta de juntas, según UNE-EN 13963; para el tratamiento de las juntas de las placas de yeso laminado. (material) | 0.33 | 1.13 | 0.373 |
| mo053 | h | Oficial 1ª montador de prefabricados interiores. (mano de obra) | 0.28 | 22.74 | 6.367 |
| mo100 | h | Ayudante montador de prefabricados interiores. (mano de obra) | 0.1 | 21.02 | 2.102 |
| % | % | Costes directos complementarios | 2 % | 44.837 | 0.897 |
|  |  | Costes directos |  |  | 45.734 |

Residuos:
- colocación: mt12plm050a Pasta de agarre MAP "PLACO", según UNE-EN 14496; factor de residuo 0.03
- colocación: mt12plk020pe; factor de residuo 0.0045
- colocación: mt12plj010a; factor de residuo 0.0440299
- colocación: mt12plm010a; factor de residuo 0.03

## Recursos

**mt12plm050a** kg Pasta de agarre MAP "PLACO", según UNE-EN 14496
Datos técnicos: Coste energético 5.138 MJ; Emisión de CO2 0.246 kg; Código LER 17 08 02; Masa del elemento 1 kg; Volumen 0.001 m3
Residuos:
- embalaje: re170203 Plástico. (componente de residuo); rendimiento 0.02 kg; Código LER 17 02 03; Masa del elemento 1 kg; Volumen 0.001667 m3

**mt12plk020pe** m² Placa transformada de yeso laminado B / UNE-EN 13950 - 1200 / 2600 / 92,5 / con los bordes longitudinales afinados
Datos técnicos: Coste energético 269.209 MJ; Emisión de CO2 9.294 kg; Código LER 17 08 02; Masa del elemento 10.6 kg; Volumen 0.0106 m3
Residuos:
- embalaje: re170203 Plástico; rendimiento 0.015 kg

**mt12plj010a** m Cinta microperforada de papel "PLACO"
Datos técnicos: Coste energético 0.004 MJ; Emisión de CO2 0.006 kg; Código LER 20 01 01; Masa del elemento 0.0067 kg; Volumen 0.000009 m3

**mt12plm010a** kg Pasta de secado en polvo SN "PLACO"; Euroclase A2-s1
Datos técnicos: Coste energético 9.578 MJ; Emisión de CO2 0.386 kg; Código LER 17 08 02; Masa del elemento 1 kg; Volumen 0.001 m3
Residuos:
- embalaje: re170203 Plástico; rendimiento 0.02 kg
