# Trasdosado autoportante de placas de yeso laminado de alta resistencia a la humedad. Sistema WAB "PLADUR"

- Propiedad del archivo: CYPE Ingenieros S.A.
- Formato: FIEBDC-3/2016
- Programa: Generador de precios de la construcción. CYPE Ingenieros, S.A.
- Fecha: 26/06/2025
- Divisa: EUR
- Costes indirectos: 3 %
- IVA: 21 %

## R Revestimientos y trasdosados

### RR Trasdosados

#### RRY De placas de yeso laminado

**RRY112** m² Trasdosado autoportante de placas de yeso laminado de alta resistencia a la humedad. Sistema WAB "PLADUR".
Trasdosado autoportante, sistema 73 (48-45) MW "PLADUR", de 83 mm de espesor, con nivel de calidad del acabado Q2, formado por placa de yeso laminado tipo con resistencia al fuego, con baja absorción superficial de agua y de alta resistencia al impacto de 12,5 mm de espesor, formando sándwich con una placa tipo con resistencia al fuego, con baja absorción superficial de agua y de alta resistencia al impacto de 12,5 mm de espesor, atornilladas directamente a una estructura autoportante de acero galvanizado formada por canales horizontales, sólidamente fijados al suelo y al techo y montantes verticales de 48 mm y 0,6 mm de espesor con una modulación de 400 mm y con disposición normal "N", montados sobre canales junto al paramento vertical creando una cámara de aire de 10 mm de espesor mínimo. Incluso banda estanca autoadhesiva "PLADUR"; fijaciones para el anclaje de canales y montantes metálicos; tornillería para la fijación de las placas; cinta microperforada de papel con refuerzo metálico "PLADUR" y pasta de secado Pregywab PE Lista al uso "PLADUR", cinta microperforada de papel 150 SINIAT "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfp014a | m | Canal C 48/47 XL Z5 "PLADUR", de 48 mm de anchura, de acero galvanizado DX51D, según UNE-EN 14195. (material) | 0.95 | 2.25 | 2.138 |
| mt12pfp024a | m | Montante M 48/45 XL Z5 "PLADUR", de 48 mm de anchura, de acero galvanizado DX51D, según UNE-EN 14195. (material) | 3.5 | 2.29 | 8.015 |
| mt12pip020b | m | Banda estanca autoadhesiva de espuma de poliuretano de celdas cerradas "PLADUR", de 3 mm de espesor y 46 mm de anchura, resistencia térmica 0,10 m²K/W, conductividad térmica 0,034 W/(mK). (material) | 1.72 | 0.33 | 0.568 |
| mt12psp014a | m² | Placa de yeso laminado reforzada con tejido de fibra GM-FH1I / UNE-EN 15283-1 - 1200 / 2600 / 12,5 / con los bordes longitudinales afinados, con resistencia al fuego, con baja absorción superficial de agua y de alta resistencia al impacto WAB "PLADUR", Euroclase A2-s1, d0 de reacción al fuego, según UNE-EN 13501-1. (material) | 2.1 | 27.33 | 57.393 |
| mt12ptp010ch | Ud | Tornillo autoperforante de acero cincado, MM 3,5x9,5 "PLADUR", de cabeza redonda y punta de broca; para la unión de perfiles metálicos de hasta 2,25 mm de espesor. (material) | 3 | 0.02 | 0.060 |
| mt12ptp014b | Ud | Tornillo autoperforante de acero galvanizado, PM Z5 3,5x25 "PLADUR", con cabeza de trompeta y punta afilada, con tratamiento anticorrosión; para la fijación de placas de yeso laminado a perfiles metálicos de hasta 0,75 mm de espesor. (material) | 11 | 0.04 | 0.440 |
| mt12ptp014a | Ud | Tornillo autoperforante de acero galvanizado, PM Z5 3,5x45 "PLADUR", con cabeza de trompeta y punta afilada, con tratamiento anticorrosión; para la fijación de placas de yeso laminado a perfiles metálicos de hasta 0,75 mm de espesor. (material) | 21 | 0.08 | 1.680 |
| mt12pep014a | kg | Pasta de secado Pregywab PE Lista al uso "PLADUR", 3A, color blanco, con aditivo hidrófugo, Euroclase A2-s1, d0 de reacción al fuego, según UNE-EN 13501-1, rango de temperatura de trabajo de 5 a 35°C, para aplicación manual con cinta de juntas, según UNE-EN 13963. (material) | 0.72 | 2.93 | 2.110 |
| mt12pip014a | m | Cinta microperforada de papel 150 SINIAT "PLADUR", de 51 mm de anchura, según UNE-EN 13963. (material) | 2.6 | 0.06 | 0.156 |
| mt12pip010ea | m | Cinta microperforada de papel con refuerzo metálico "PLADUR", de 50 mm de anchura y 0,215 mm de espesor, según UNE-EN 14353. (material) | 0.15 | 0.57 | 0.086 |
| mo053 | h | Oficial 1ª montador de prefabricados interiores. (mano de obra) | 0.255 | 23.74 | 6.054 |
| mo100 | h | Ayudante montador de prefabricados interiores. (mano de obra) | 0.255 | 21.94 | 5.595 |
| % | % | Costes directos complementarios | 2 % | 84.295 | 1.686 |
|  |  | Costes directos |  |  | 85.981 |

Residuos:
- colocación: mt12pip020b; factor de residuo 0.06
- colocación: mt12pip010ea; factor de residuo 0.0439394

## Recursos

**mt12pip020b** m Banda estanca autoadhesiva de espuma de poliuretano de celdas cerradas "PLADUR"
Datos técnicos: Coste energético 1.495 MJ; Emisión de CO2 0.073 kg; Código LER 17 06 04; Masa del elemento 0.0097 kg; Volumen 0.000016 m3
Residuos:
- embalaje: re170203 Plástico. (componente de residuo); rendimiento 0.001 kg; Código LER 17 02 03; Masa del elemento 1 kg; Volumen 0.001667 m3

**mt12pip010ea** m Cinta microperforada de papel con refuerzo metálico "PLADUR"
Datos técnicos: Coste energético 0.085 MJ; Emisión de CO2 0.011 kg; Código LER 20 01 01; Masa del elemento 0.0066 kg; Volumen 0.000009 m3
