# Suelo técnico continuo de placas de yeso con fibra

- Propiedad del archivo: CYPE Ingenieros S.A.
- Formato: FIEBDC-3/2016
- Programa: Generador de precios de la construcción. CYPE Ingenieros, S.A.
- Fecha: 11/06/2024
- Divisa: EUR
- Costes indirectos: 3 %
- IVA: 21 %

## R Revestimientos y trasdosados

### RS Pavimentos

#### RSE Técnicos

**RSE010** m² Suelo técnico continuo de placas de yeso con fibra.
Suelo técnico continuo formado por placas de yeso laminado reforzado con fibras, de 1200x600 mm y 32 mm de espesor, con los bordes longitudinales machihembrados, apoyadas sobre pies regulables de acero galvanizado, para alturas entre 280 y 345 mm, fijados a la superficie de apoyo con adhesivo. Incluso marcos para registros de inspección, preparación de la superficie de apoyo de los pedestales mediante aspirado y limpieza de restos de obra, imprimación de la superficie base, replanteo y fijación de los pedestales al suelo con pegamento, colocación de almohadillas sobre los pedestales y fijación de la rosca que regula su altura con pegamento, banda perimetral de lana de roca para la desolidarización del perímetro, unión de las placas mediante pegamento para juntas, aplicado en la zona de machihembrado e imprimación de la superficie, para reducir la absorción y mejorar la adherencia. Totalmente montado y preparado para soportar un pavimento (no incluido en este precio).
Incluye: Imprimación de la superficie base. Replanteo de los ejes de los pedestales y marcado de niveles. Colocación, nivelación y fijación de pedestales. Colocación de los travesaños de refuerzo entre pedestales. Colocación de las placas. Imprimación de la superficie de acabado.
Criterio de medición de proyecto: Superficie útil, medida según documentación gráfica de Proyecto. No se ha incrementado la medición por roturas y recortes, ya que en la descomposición se ha considerado un 5% más de piezas.
Criterio de medición de obra: Se medirá la superficie realmente ejecutada según especificaciones de Proyecto.

| Código | Ud | Descripción | Rendimiento | Precio | Importe |
|---|---|---|---|---|---|
| mt12pik040b | kg | Imprimación, para reducir la absorción y mejorar la adherencia, a base de resinas sintéticas en dispersión acuosa y pigmentos, sin disolventes. (material) | 0.32 | 0.37 | 0.118 |
| mt12psk040b | m | Banda perimetral de lana de roca de 12 mm de espesor, 100 mm de anchura y 1200 mm de longitud. (material) | 1 | 7.71 | 7.710 |
| mt12psk080a | Ud | Cartucho de 600 cm³ de pegamento, para fijación de pies regulables a la superficie de apoyo. (material) | 0.01 | 11.96 | 0.120 |
| mt12psk060m | Ud | Pie regulable de acero galvanizado, para alturas entre 280 y 345 mm. Incluso accesorios. (material) | 3 | 3.52 | 10.560 |
| mt12psk050ne | m² | Placa de yeso laminado reforzado con fibras, de 1200x600 mm y 32 mm de espesor, con los bordes longitudinales machihembrados, para aplicación en suelos técnicos continuos; clasificación 5/2/A/1, según UNE-EN 12825. (material) | 1.05 | 68.23 | 71.642 |
| mt12psk070a | Ud | Cartucho de 600 ml de pegamento para juntas. (material) | 0.07 | 11.75 | 0.823 |
| mo011 | h | Oficial 1ª montador. (mano de obra) | 0.35 | 22.74 | 7.959 |
| mo080 | h | Ayudante montador. (mano de obra) | 0.35 | 21.02 | 7.357 |
| % | % | Costes directos complementarios | 2 % | 106.289 | 2.126 |
|  |  | Costes directos |  |  | 108.415 |

Residuos:
- colocación: mt12pik040b; factor de residuo 0.06
- colocación: mt12psk040b Banda perimetral de lana de roca de 12 mm de espesor, 100 mm de anchura y 1200 mm de longitud; factor de residuo 0.0592
- colocación: mt12psk050ne; factor de residuo 0.0045

## Recursos

**mt12pik040b** kg Imprimación, para reducir la absorción y mejorar la adherencia
Datos técnicos: Coste energético 0.291 MJ; Emisión de CO2 0.014 kg; Código LER 17 09 04; Masa del elemento 1 kg; Volumen 0.000667 m3
Residuos:
- embalaje: re170203 Plástico. (componente de residuo); rendimiento 0.003 kg; Código LER 17 02 03; Masa del elemento 1 kg; Volumen 0.001667 m3

**mt12psk040b** m Banda perimetral de lana de roca de 12 mm de espesor, 100 mm de anchura y 1200 mm de longitud
Datos técnicos: Coste energético 3.037 MJ; Emisión de CO2 0.082 kg; Código LER 17 06 04; Masa del elemento 0.05 kg; Volumen 0.000083 m3
Residuos:
- embalaje: re170203 Plástico; rendimiento 0.002 kg

**mt12psk050ne** m² Placa de yeso laminado reforzado con fibras
Datos técnicos: Coste energético 1261.933 MJ; Emisión de CO2 18.792 kg; Código LER 17 08 02; Masa del elemento 48 kg; Volumen 0.048 m3
Residuos:
- embalaje: re170203 Plástico; rendimiento 0.015 kg
