# Pavimento interior de mosaico de vidrio. Colocación en capa fina

- Propiedad del archivo: CYPE Ingenieros S.A.
- Formato: FIEBDC-3/2016
- Programa: Generador de precios de la construcción. CYPE Ingenieros, S.A.
- Fecha: 11/06/2024
- Divisa: EUR
- Costes indirectos: 3 %
- IVA: 21 %

## R Revestimientos y trasdosados

### RS Pavimentos

#### RSG Cerámicos

**RSG190** m² Pavimento interior de mosaico de vidrio. Colocación en capa fina.
Precio: 0
Pavimento interior de mosaico de vidrio, con teselas de 25x25x5 mm montadas sobre una malla, gama media; con resistencia al deslizamiento 35
