# Perfil para remate lateral de tarima de composite (WPC) "TARIMATEC", para exterior

- Propiedad del archivo: CYPE Ingenieros S.A.
- Formato: FIEBDC-3/2016
- Programa: Generador de precios de la construcción. CYPE Ingenieros, S.A.
- Fecha: 02/07/2024
- Divisa: EUR
- Costes indirectos: 3 %
- IVA: 21 %

## R Revestimientos y trasdosados

### RS Pavimentos

#### RSJ De composite

**RSJ040** m Perfil para remate lateral de tarima de composite (WPC) "TARIMATEC", para exterior.
Perfil macizo de composite (WPC) "TARIMATEC", compuesto por material termoplástico y fibras vegetales con refuerzo mineral, de 10x180x3000 mm, acabado imitación madera, con los bordes rectos, fijado a los rastreles con tornillos autoperforantes, de acero al carbono, de 5 mm de diámetro y 63 mm de longitud, con tratamiento anticorrosión, del mismo color que el perfil, en tarima de composite (WPC) "TARIMATEC", para exterior.
Incluye: Replanteo, marcado y corte de la parte sobrante del perfil de remate lateral. Fijación del perfil de remate lateral a los rastreles.
Criterio de medición de proyecto: Longitud medida según documentación gráfica de Proyecto. No se ha incrementado la medición por roturas y recortes, ya que en la descomposición se ha considerado un 5% más de piezas.
Criterio de medición de obra: Se medirá la longitud realmente ejecutada según especificaciones de Proyecto.

| Código | Ud | Descripción | Rendimiento | Precio | Importe |
|---|---|---|---|---|---|
| mt18tar040b | m | Perfil macizo de composite (WPC) "TARIMATEC", compuesto por material termoplástico y fibras vegetales con refuerzo mineral, de 10x180x3000 mm, acabado imitación madera, con los bordes rectos, según UNE-EN 15534-4, para remate lateral de tarima de composite (WPC). (material) | 1.05 | 13.18 | 13.839 |
| mt18acc080a | Ud | Tornillo autoperforante, de acero al carbono, de 5 mm de diámetro y 63 mm de longitud, con tratamiento anticorrosión. (material) | 7 | 0.11 | 0.770 |
| mo017 | h | Oficial 1ª carpintero. (mano de obra) | 0.1 | 22.45 | 2.245 |
| mo058 | h | Ayudante carpintero. (mano de obra) | 0.1 | 21.15 | 2.115 |
| % | % | Costes directos complementarios | 2 % | 18.969 | 0.379 |
|  |  | Costes directos |  |  | 19.348 |

Residuos:
- colocación: mt18tar040b; factor de residuo 0.007
- colocación: mt18acc080a Tornillo autoperforante, de acero al carbono, de 5 mm de diámetro y 63 mm de longitud, con tratamiento anticorrosión; factor de residuo 0.00491667

## Recursos

**mt18tar040b** m Perfil macizo de composite (WPC) "TARIMATEC"
Datos técnicos: Coste energético 60.893 MJ; Emisión de CO2 2.587 kg; Código LER 17 02 01; Masa del elemento 2.592 kg; Volumen 0.002356 m3
Residuos:
- embalaje: re150101 Envases de papel y cartón. (componente de residuo); rendimiento 0.014 kg; Código LER 15 01 01; Masa del elemento 1 kg; Volumen 0.001333 m3
- embalaje: re150104 Envases metálicos. (componente de residuo); rendimiento 0.003 kg; Código LER 15 01 04; Masa del elemento 1 kg; Volumen 0.001667 m3
- embalaje: re170201 Madera. (componente de residuo); rendimiento 0.009 kg; Código LER 17 02 01; Masa del elemento 1 kg; Volumen 0.000909 m3
- embalaje: re170203 Plástico. (componente de residuo); rendimiento 0.005 kg; Código LER 17 02 03; Masa del elemento 1 kg; Volumen 0.001667 m3

**mt18acc080a** Ud Tornillo autoperforante, de acero al carbono, de 5 mm de diámetro y 63 mm de longitud, con tratamiento anticorrosión
Datos técnicos: Coste energético 0.120 MJ; Emisión de CO2 0.007 kg; Código LER 17 04 05; Masa del elemento 0.012 kg; Volumen 0.000006 m3
Residuos:
- embalaje: re150101 Envases de papel y cartón; rendimiento 0.001 kg
