# Parquet mosaico

- Propiedad del archivo: CYPE Ingenieros S.A.
- Formato: FIEBDC-3/2016
- Programa: Generador de precios de la construcción. CYPE Ingenieros, S.A.
- Fecha: 11/06/2024
- Divisa: EUR
- Costes indirectos: 3 %
- IVA: 21 %

## R Revestimientos y trasdosados

### RS Pavimentos

#### RSM De madera

**RSM030** m² Parquet mosaico.
Parquet mosaico lamparquet, formado por tablillas de madera de castaño, de 250x50x10 mm, adosadas unas a otras pero no unidas entre sí, colocadas con adhesivo a base de poliuretano en espiga. Incluso acuchillado, lijado, plastecido, aplicación de fondos y barnizado final con tres manos de barniz de poliuretano de dos componentes P-6/8.
Incluye: Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt18mva040 | kg | Adhesivo de reacción de poliuretano, para pegado de madera. (material) | 1.1 | 3.33 | 3.663 |
| mt18mpm020b | m² | Tablilla de lamparquet, madera maciza de castaño, 250x50x10 mm, según UNE-EN 13227 y UNE-EN 14342. (material) | 1.05 | 12.51 | 13.136 |
| mt27tmp010 | l | Barniz de poliuretano de dos componentes P-6/8. (material) | 0.9 | 9.89 | 8.901 |
| mq08war160 | h | Lijadora de aplicación en pavimentos de madera, equipada con rodillos para lija y sistema de aspiración. (maquinaria) | 0.15 | 4.76 | 0.714 |
| mo025 | h | Oficial 1ª instalador de pavimentos de madera. (mano de obra) | 0.97 | 22.13 | 21.466 |
| mo063 | h | Ayudante instalador de pavimentos de madera. (mano de obra) | 0.4 | 21.02 | 8.408 |
| % | % | Costes directos complementarios | 2 % | 56.288 | 1.126 |
|  |  | Costes directos |  |  | 57.414 |

Residuos:
- colocación: mt18mva040 Adhesivo de reacción de poliuretano, para pegado de madera; factor de residuo 0.046245
- colocación: mt18mpm020b Tablilla de lamparquet, madera maciza de castaño, 250x50x10 mm, según UNE-EN 13227 y UNE-EN 14342; factor de residuo 0.014
- colocación: mt27tmp010 Barniz de poliuretano de dos componentes P-6/8; factor de residuo 0.055

## Recursos

**mt18mva040** kg Adhesivo de reacción de poliuretano, para pegado de madera
Datos técnicos: Coste energético 144.471 MJ; Emisión de CO2 7.014 kg; Código LER 17 09 04; Masa del elemento 1 kg; Volumen 0.000667 m3
Residuos:
- embalaje: re170203 Plástico. (componente de residuo); rendimiento 0.003 kg; Código LER 17 02 03; Masa del elemento 1 kg; Volumen 0.001667 m3

**mt18mpm020b** m² Tablilla de lamparquet, madera maciza de castaño, 250x50x10 mm, según UNE-EN 13227 y UNE-EN 14342
Datos técnicos: Coste energético 651.542 MJ; Emisión de CO2 -8.737 kg; Código LER 17 02 01; Masa del elemento 4.775 kg; Volumen 0.004341 m3
Residuos:
- embalaje: re170203 Plástico; rendimiento 0.03 kg

**mt27tmp010** l Barniz de poliuretano de dos componentes P-6/8
Datos técnicos: Coste energético 28.340 MJ; Emisión de CO2 1.683 kg; Código LER 08 01 11; Masa del elemento 0.88 kg; Volumen 0.000978 m3
Residuos:
- embalaje: re150104 Envases metálicos. (componente de residuo); rendimiento 0.038 kg; Código LER 15 01 04; Masa del elemento 1 kg; Volumen 0.001667 m3
