# Junta de dilatación en pavimento continuo de hormigón en exteriores. Sistema Omega 3 mm HCJ "FIBRATEC"

- Propiedad del archivo: CYPE Ingenieros S.A.
- Formato: FIEBDC-3/2016
- Programa: Generador de precios de la construcción. CYPE Ingenieros, S.A.
- Fecha: 23/01/2025
- Divisa: EUR
- Costes indirectos: 3 %
- IVA: 21 %

## R Revestimientos y trasdosados

### RS Pavimentos

#### RSN Juntas en pavimentos continuos de hormigón

**RSN210** m Junta de dilatación en pavimento continuo de hormigón en exteriores. Sistema Omega 3 mm HCJ "FIBRATEC".
Junta de dilatación en pavimento continuo de hormigón de entre 110 y 120 mm de espesor en exteriores, sistema Omega 3 mm HCJ "FIBRATEC", compuesto por: perfil Omega 100x3mm HCJ "FIBRATEC", con junta elástica de EPDM en la parte superior, de acero galvanizado en caliente con recubrimiento de zinc, aluminio y magnesio y espuma de polietileno en la parte inferior, fijación con barras corrugadas de acero.
Incluye: Replanteo de la junta. Colocación y aplomado de miras de referencia. Tendido de hilos entre miras. Colocación del perfil. Realización de taladros. Colocación de las barras corrugadas de acero. Fijación de las barras corrugadas de acero con soldadura.
Criterio de medición de proyecto: Longitud medida según documentación gráfica de Proyecto.
Criterio de medición de obra: Se medirá la longitud realmente ejecutada según especificaciones de Proyecto.

| Código | Ud | Descripción | Rendimiento | Precio | Importe |
|---|---|---|---|---|---|
| mt07jfi040a | m | Perfil Omega 100x3mm HCJ "FIBRATEC", con junta elástica de EPDM en la parte superior, de acero galvanizado en caliente con recubrimiento de zinc, aluminio y magnesio y espuma de polietileno en la parte inferior; de 3 m de longitud, para junta de dilatación en pavimento continuo de hormigón. (material) | 1 | 55.5 | 55.500 |
| mt07jfi001 | Ud | Barra corrugada de acero, de 600 mm de longitud y 14 mm de diámetro. (material) | 2 | 1.68 | 3.360 |
| mq08sol020 | h | Equipo y elementos auxiliares para soldadura eléctrica. (maquinaria) | 0.2 | 3.42 | 0.684 |
| mo019 | h | Oficial 1ª soldador. (mano de obra) | 0.2 | 23.41 | 4.682 |
| mo020 | h | Oficial 1ª construcción. (mano de obra) | 0.3 | 23.1 | 6.930 |
| mo113 | h | Peón ordinario construcción. (mano de obra) | 0.3 | 21.69 | 6.507 |
| % | % | Costes directos complementarios | 2 % | 77.663 | 1.553 |
|  |  | Costes directos |  |  | 79.216 |
