# Pavimento vinílico heterogéneo, en losetas

- Propiedad del archivo: CYPE Ingenieros S.A.
- Formato: FIEBDC-3/2016
- Programa: Generador de precios de la construcción. CYPE Ingenieros, S.A.
- Fecha: 26/06/2025
- Divisa: EUR
- Costes indirectos: 3 %
- IVA: 21 %

## R Revestimientos y trasdosados

### RS Pavimentos

#### RSS De caucho, de linóleo y vinílicos

**RSS041** m² Pavimento vinílico heterogéneo, en losetas.
Pavimento vinílico heterogéneo acabado imitación madera, Clase 31: Comercial moderado, suministrado en losetas de 470x470x5 mm. Colocación en obra: mediante el sistema 'Loose-Lay', previa fijación con adhesivo a base de copolímeros acrílicos modificados en dispersión acuosa de la hilada central, sobre capa fina de nivelación.
Criterio de valoración económica: El precio no incluye la capa fina de nivelación.
Incluye: Replanteo y recorte del pavimento. Fijación de las piezas de la hilada central, con adhesivo. Colocación y fijación de las sucesivas hiladas. Resolución de encuentros y puntos singulares. Eliminación y limpieza del material sobrante. Limpieza final del pavimento.
Criterio de medición de proyecto: Superficie útil, medida según documentación gráfica de Proyecto, deduciendo los huecos de superficie mayor de 1 m².
Criterio de medición de obra: Se medirá la superficie realmente ejecutada según especificaciones de Proyecto, deduciendo los huecos de superficie mayor de 1 m².

| Código | Ud | Descripción | Rendimiento | Precio | Importe |
|---|---|---|---|---|---|
| mt18adq020a | kg | Adhesivo a base de copolímeros acrílicos modificados en dispersión acuosa, sin disolventes, color beige, para aplicar en interiores, para el encolado de pavimentos de PVC, linóleo y moqueta. (material) | 0.075 | 4.09 | 0.307 |
| mt18pve020a | m² | Loseta heterogénea de PVC, autoportante, para interior, acabado imitación madera, de 470x470x5 mm, Clase 31: Comercial moderado según UNE-EN ISO 10874, bactericida, Euroclase B-s2, d0 de reacción al fuego, según UNE-EN 13501-1. (material) | 1.05 | 22.21 | 23.321 |
| mo026 | h | Oficial 1ª instalador de revestimientos flexibles. (mano de obra) | 0.145 | 23.1 | 3.350 |
| mo064 | h | Ayudante instalador de revestimientos flexibles. (mano de obra) | 0.145 | 21.94 | 3.181 |
| % | % | Costes directos complementarios | 2 % | 30.159 | 0.603 |
|  |  | Costes directos |  |  | 30.762 |

Residuos:
- colocación: mt18pve020a; factor de residuo 0.0445101

## Recursos

**mt18pve020a** m² Loseta heterogénea de PVC
Datos técnicos: Coste energético 350.706 MJ; Emisión de CO2 38.437 kg; Código LER 17 02 03; Masa del elemento 7.842 kg; Volumen 0.01307 m3
Residuos:
- embalaje: re170203 Plástico. (componente de residuo); rendimiento 0.035 kg; Código LER 17 02 03; Masa del elemento 1 kg; Volumen 0.001667 m3
