# Pavimento vinílico heterogéneo, en lamas

- Propiedad del archivo: CYPE Ingenieros S.A.
- Formato: FIEBDC-3/2016
- Programa: Generador de precios de la construcción. CYPE Ingenieros, S.A.
- Fecha: 02/07/2024
- Divisa: EUR
- Costes indirectos: 3 %
- IVA: 21 %

## R Revestimientos y trasdosados

### RS Pavimentos

#### RSS De caucho, de linóleo y vinílicos

**RSS048** m² Pavimento vinílico heterogéneo, en lamas.
Pavimento vinílico heterogéneo acabado imitación madera, Clase 23: Doméstico intenso, suministrado en lamas de 184x950x3 mm. Colocación en obra: con adhesivo BA-376 "QUILOSA", sobre capa fina de nivelación.
Criterio de valoración económica: El precio no incluye la capa fina de nivelación.
Incluye: Replanteo y recorte del pavimento. Aplicación del adhesivo. Colocación del pavimento. Resolución de encuentros y puntos singulares. Eliminación y limpieza del material sobrante. Limpieza final del pavimento.
Criterio de medición de proyecto: Superficie útil, medida según documentación gráfica de Proyecto, deduciendo los huecos de superficie mayor de 1 m².
Criterio de medición de obra: Se medirá la superficie realmente ejecutada según especificaciones de Proyecto, deduciendo los huecos de superficie mayor de 1 m².

| Código | Ud | Descripción | Rendimiento | Precio | Importe |
|---|---|---|---|---|---|
| mt18adq020a | kg | Adhesivo BA-376 "QUILOSA", a base de copolímeros acrílicos modificados en dispersión acuosa, sin disolventes, color beige, para aplicar en interiores, para el encolado de pavimentos de PVC, linóleo y moqueta. (material) | 0.375 | 4.22 | 1.583 |
| mt18pve030Adi | m² | Lama heterogénea de PVC, para interior, acabado imitación madera, de 184x950x3 mm, Clase 23: Doméstico intenso según UNE-EN ISO 10874, bactericida, Euroclase B-s2, d0 de reacción al fuego, según UNE-EN 13501-1. (material) | 1.05 | 12.13 | 12.737 |
| mo026 | h | Oficial 1ª instalador de revestimientos flexibles. (mano de obra) | 0.24 | 22.13 | 5.311 |
| mo064 | h | Ayudante instalador de revestimientos flexibles. (mano de obra) | 0.12 | 21.02 | 2.522 |
| % | % | Costes directos complementarios | 2 % | 22.153 | 0.443 |
|  |  | Costes directos |  |  | 22.596 |

Residuos:
- colocación: mt18pve030Adi; factor de residuo 0.0544912

## Recursos

**mt18pve030Adi** m² Lama heterogénea de PVC
Datos técnicos: Coste energético 471.290 MJ; Emisión de CO2 16.567 kg; Código LER 17 02 03; Masa del elemento 5.721 kg; Volumen 0.009535 m3
Residuos:
- embalaje: re170203 Plástico. (componente de residuo); rendimiento 0.031 kg; Código LER 17 02 03; Masa del elemento 1 kg; Volumen 0.001667 m3
