# Revestimientos y trasdosados

- Propiedad del archivo: CYPE Ingenieros S.A.
- Formato: FIEBDC-3/2016
- Programa: Generador de precios de la construcción. CYPE Ingenieros, S.A.
- Fecha: 18/10/2024
- Tipo: lista de precios
- Divisa: EUR
- Costes indirectos: 3 %
- IVA: 21 %

## R Revestimientos y trasdosados

### RS Pavimentos

#### RSV De vidrio

**RSV010** m² Pavimento de piezas de vidrio pisable.
Precio: 0
Pavimento de piezas de vidrio pisable, de 50x100 mm y 6+10+10 mm de espesor, translúcido, con los cantos pulidos, clasificación de prestaciones 1B1, con resistencia al deslizamiento 35=80%, según UNE-EN ISO 7389. / 6.06\ / 3

| Código | Ud | Descripción | Precio |
|---|---|---|---|
| mt21vva021 | Ud | Material auxiliar para la colocación de vidrios. (material) | 1.26 |
| mo055 | h | Oficial 1ª cristalero. (mano de obra) | 23.55 |
| mo110 | h | Ayudante cristalero. (mano de obra) | 22.35 |
| % | % | Costes directos complementarios | 0 |

**mt21vva015b**
Cartucho de 310 ml de silicona neutra, color a elegir, dureza Shore A aproximada de 23, según UNE-EN ISO 868 y recuperación elástica >=80%, según UNE-EN ISO 7389.
Datos técnicos: Coste energético 87.088 MJ; Emisión de CO2 3.667 kg; Código LER 17 09 04; Masa del elemento 0.45 kg; Volumen 0.0003 m3
Residuos:
- embalaje: re170203; rendimiento 0.1
