# Falso techo continuo de paneles de lana de madera. Sistema "SOPREMA"

- Propiedad del archivo: CYPE Ingenieros S.A.
- Formato: FIEBDC-3/2016
- Programa: Generador de precios de la construcción. CYPE Ingenieros, S.A.
- Fecha: 29/10/2025
- Divisa: EUR
- Costes indirectos: 3 %
- IVA: 21 %

## R Revestimientos y trasdosados

### RT Falsos techos en interiores

#### RTM Continuos, de madera

**RTM007** m² Falso techo continuo de paneles de lana de madera. Sistema "SOPREMA".
Falso techo continuo suspendido, situado a una altura menor de 4 m, constituido por: ESTRUCTURA: estructura metálica de acero galvanizado de maestras 60/27 de chapa de acero galvanizado, de 60 mm de anchura con horquillas de cuelgue y varillas cada 600 mm; PANELES: paneles ligeros de lana de madera, gama Fibro-Kustik, Berlín Fijación Directa "SOPREMA", de 600x600 mm y 25 mm de espesor, resistencia térmica 0,33 m²K/W, conductividad térmica 0,075 W/(mK). Incluso fijaciones para el anclaje de los perfiles, tornillería para la fijación de los paneles y accesorios de montaje.
Incluye: Trazado en los muros del nivel del falso techo. Replanteo de los perfiles. Señalización de los puntos de anclaje al forjado o elemento soporte. Suspensión de los perfiles. Corte de los paneles. Colocación de los paneles. Resolución de encuentros y puntos singulares.
Criterio de medición de proyecto: Superficie medida entre paramentos, según documentación gráfica de Proyecto, sin descontar huecos para instalaciones.
Criterio de medición de obra: Se medirá la superficie realmente ejecutada según especificaciones de Proyecto, sin descontar huecos para instalaciones.

| Código | Ud | Descripción | Rendimiento | Precio | Importe |
|---|---|---|---|---|---|
| mt16bas010n | m² | Panel ligero de lana de madera, gama Fibro-Kustik, Berlín Fijación Directa "SOPREMA", de 600x600 mm y 25 mm de espesor, según UNE-EN 13168, formado por virutas de madera de 2,0 mm de diámetro aglomeradas con cemento, resistencia térmica 0,33 m²K/W, conductividad térmica 0,075 W/(mK), densidad 448 kg/m³, factor de resistencia a la difusión del vapor de agua 3,5 y Euroclase B-s1, d0 de reacción al fuego según UNE-EN 13501-1. (material) | 1.05 | 15.05 | 15.803 |
| mt12psg210a | Ud | Cuelgue para falsos techos suspendidos. (material) | 0.9 | 0.33 | 0.297 |
| mt12psg210b | Ud | Seguro para la fijación del cuelgue, en falsos techos suspendidos. (material) | 0.9 | 0.04 | 0.036 |
| mt12psg210c | Ud | Conexión superior para fijar la varilla al cuelgue, en falsos techos suspendidos. (material) | 0.9 | 0.57 | 0.513 |
| mt12psg190 | Ud | Varilla de cuelgue. (material) | 0.9 | 0.38 | 0.342 |
| mt12psg220 | Ud | Fijación compuesta por taco y tornillo 5x27. (material) | 0.9 | 0.06 | 0.054 |
| mt12psg050c | m | Maestra 60/27 de chapa de acero galvanizado, de 60 mm de anchura, según UNE-EN 14195. (material) | 0.8 | 0.84 | 0.672 |
| mo015 | h | Oficial 1ª montador de falsos techos. (mano de obra) | 0.27 | 23.74 | 6.410 |
| mo082 | h | Ayudante montador de falsos techos. (mano de obra) | 0.27 | 21.94 | 5.924 |
| % | % | Costes directos complementarios | 2 % | 30.051 | 0.601 |
|  |  | Costes directos |  |  | 30.652 |

Residuos:
- colocación: mt12psg190 Varilla de cuelgue; factor de residuo 0.02
- colocación: mt12psg050c Maestra 60/27 de chapa de acero galvanizado, de 60 mm de anchura, según UNE-EN 14195; factor de residuo 0.0188

## Recursos

**mt12psg210a** Ud Cuelgue para falsos techos suspendidos
Datos técnicos: Coste energético 5.714 MJ; Emisión de CO2 0.420 kg
Residuos:
- embalaje: re150101 Envases de papel y cartón. (componente de residuo); rendimiento 0.09 kg; Código LER 15 01 01; Masa del elemento 1 kg; Volumen 0.001333 m3
- embalaje: re170203 Plástico. (componente de residuo); rendimiento 0.045 kg; Código LER 17 02 03; Masa del elemento 1 kg; Volumen 0.001667 m3

**mt12psg190** Ud Varilla de cuelgue
Datos técnicos: Coste energético 6.668 MJ; Emisión de CO2 0.291 kg; Código LER 17 04 05; Masa del elemento 0.3 kg; Volumen 0.000143 m3
Residuos:
- embalaje: re170203 Plástico; rendimiento 0.025 kg

**mt12psg050c** m Maestra 60/27 de chapa de acero galvanizado, de 60 mm de anchura, según UNE-EN 14195
Datos técnicos: Coste energético 70.757 MJ; Emisión de CO2 2.170 kg; Código LER 17 04 05; Masa del elemento 0.53 kg; Volumen 0.000252 m3
Residuos:
- embalaje: re170203 Plástico; rendimiento 0.005 kg
