# Ángulo de escayola para escalón múltiple, para solución perimetral de techo

- Propiedad del archivo: CYPE Ingenieros S.A.
- Formato: FIEBDC-3/2016
- Programa: Generador de precios de la construcción. CYPE Ingenieros, S.A.
- Fecha: 11/06/2024
- Divisa: EUR
- Costes indirectos: 3 %
- IVA: 21 %

## R Revestimientos y trasdosados

### RT Falsos techos en interiores

#### RTP Prefabricados de escayola

**RTP036** Ud Ángulo de escayola para escalón múltiple, para solución perimetral de techo.
Ángulo cóncavo de escayola para escalón múltiple, escalones de 5x5 cm, 72,5 cm de anchura total y 16 cm de radio, para solución perimetral de techo, recibido con cola para escayola. Incluso accesorios de fijación.
Incluye: Replanteo de la pieza. Humectación de la base de fijación. Extendido de la cola. Colocación y rejuntado de la pieza. Repaso de encuentros entre piezas.
Criterio de medición de proyecto: Número de unidades previstas, según documentación gráfica de Proyecto.
Criterio de medición de obra: Se medirá el número de unidades realmente colocadas según especificaciones de Proyecto.

| Código | Ud | Descripción | Rendimiento | Precio | Importe |
|---|---|---|---|---|---|
| mt12rea075a | Ud | Ángulo cóncavo de escayola para escalón múltiple, escalones de 5x5 cm, 72,5 cm de anchura total y 16 cm de radio. (material) | 1.05 | 14.54 | 15.267 |
| mt09eyc030 | kg | Cola para escayola. (material) | 0.04 | 0.35 | 0.014 |
| mo035 | h | Oficial 1ª escayolista. (mano de obra) | 0.14 | 22.13 | 3.098 |
| % | % | Costes directos complementarios | 2 % | 18.379 | 0.368 |
|  |  | Costes directos |  |  | 18.747 |

Residuos:
- colocación: mt12rea075a Ángulo cóncavo de escayola para escalón múltiple, escalones de 5x5 cm, 72,5 cm de anchura total y 16 cm de radio; factor de residuo 0.0053

## Recursos

**mt12rea075a** Ud Ángulo cóncavo de escayola para escalón múltiple, escalones de 5x5 cm, 72,5 cm de anchura total y 16 cm de radio
Datos técnicos: Coste energético 4.351 MJ; Emisión de CO2 0.194 kg; Código LER 17 08 02; Masa del elemento 1.23 kg; Volumen 0.00123 m3
Residuos:
- embalaje: re170203 Plástico. (componente de residuo); rendimiento 0.002 kg; Código LER 17 02 03; Masa del elemento 1 kg; Volumen 0.001667 m3
