# Librería de escayola

- Propiedad del archivo: CYPE Ingenieros S.A.
- Formato: FIEBDC-3/2016
- Programa: Generador de precios de la construcción. CYPE Ingenieros, S.A.
- Fecha: 11/06/2024
- Divisa: EUR
- Costes indirectos: 3 %
- IVA: 21 %

## R Revestimientos y trasdosados

### RT Falsos techos en interiores

#### RTP Prefabricados de escayola

**RTP240** m Librería de escayola.
Estantería de escayola, de 4x20x120 cm, para formación de librería, recibida con cola para escayola. Incluso accesorios de fijación.
Incluye: Replanteo y trazado en los paramentos de la situación de las piezas. Presentación y corte de las piezas. Humectación de las bases de fijación. Extendido de la cola. Colocación y rejuntado de las piezas. Repasos de encuentros entre piezas, esquinas y rincones.
Criterio de medición de proyecto: Longitud medida según documentación gráfica de Proyecto.
Criterio de medición de obra: Se medirá la longitud realmente ejecutada según especificaciones de Proyecto.

| Código | Ud | Descripción | Rendimiento | Precio | Importe |
|---|---|---|---|---|---|
| mt12rea170aa | m | Estantería de escayola, de 4x20x120 cm, para formación de librería. (material) | 1.05 | 4.19 | 4.400 |
| mt09eyc030 | kg | Cola para escayola. (material) | 0.14 | 0.35 | 0.049 |
| mo035 | h | Oficial 1ª escayolista. (mano de obra) | 0.16 | 22.13 | 3.541 |
| % | % | Costes directos complementarios | 2 % | 7.990 | 0.160 |
|  |  | Costes directos |  |  | 8.150 |
