# Falso techo registrable tipo Grid de parrillas de lamas de madera maciza

- Propiedad del archivo: CYPE Ingenieros S.A.
- Formato: FIEBDC-3/2016
- Programa: Generador de precios de la construcción. CYPE Ingenieros, S.A.
- Fecha: 06/06/2025
- Divisa: EUR
- Costes indirectos: 3 %
- IVA: 21 %

## R Revestimientos y trasdosados

### RT Falsos techos en interiores

#### RTT Registrables, de madera

**RTT100** m² Falso techo registrable tipo Grid de parrillas de lamas de madera maciza.
Falso techo registrable suspendido, tipo Grid, con una superficie de entre 4 y 10 m², situado a una altura menor de 4 m, considerando un grado de complejidad medio, constituido por: ESTRUCTURA: entramado metálico oculto, con perfiles en T, fijado al forjado o elemento soporte con varillas; PARRILLAS: parrillas de 340x3000 mm, formadas por 4 lamas de madera maciza de samba (Triplochiton scleroxylon), sin tratar, de 30x35 mm, Euroclase D-s2, d0 de reacción al fuego, según UNE-EN 13501-1, acabado barnizado, con una separación entre lamas de 55 mm y varillas de madera, de 13 mm de diámetro, color negro, para la unión de las lamas entre sí. Incluso fijaciones para el anclaje de los perfiles y accesorios de montaje.
Incluye: Replanteo del nivel de acabado y de los ejes de la trama modular. Fijación de la trama modular al forjado o elemento soporte. Corte de las parrillas. Fijación de las parrillas. Resolución de encuentros y puntos singulares. Formación de huecos para recepción de posibles elementos de anclaje y/o instalaciones.
Criterio de medición de proyecto: Superficie medida entre paramentos, según documentación gráfica de Proyecto, sin descontar huecos para instalaciones.
Criterio de medición de obra: Se medirá la superficie realmente ejecutada según especificaciones de Proyecto, sin descontar huecos para instalaciones.

| Código | Ud | Descripción | Rendimiento | Precio | Importe |
|---|---|---|---|---|---|
| mt22lsg010cc | m² | Parrilla de 340x3000 mm, formada por 4 lamas de madera maciza de samba (Triplochiton scleroxylon), sin tratar, de 30x35 mm, Euroclase D-s2, d0 de reacción al fuego, según UNE-EN 13501-1, acabado barnizado, con una separación entre lamas de 55 mm y varillas de madera, de 13 mm de diámetro, color negro, para la unión de las lamas entre sí; para falsos techos registrables tipo Grid. (material) | 1 | 135 | 135.000 |
| mt12flg010a | m² | Estructura soporte para falsos techos registrables tipo Grid de parrillas de lamas de madera maciza, de entramado metálico oculto, con perfiles en T, varillas para fijación al forjado o elemento soporte y accesorios de montaje. (material) | 1 | 6.25 | 6.250 |
| mo015 | h | Oficial 1ª montador de falsos techos. (mano de obra) | 0.6 | 23.74 | 14.244 |
| mo082 | h | Ayudante montador de falsos techos. (mano de obra) | 0.6 | 21.94 | 13.164 |
| % | % | Costes directos complementarios | 2 % | 168.658 | 3.373 |
|  |  | Costes directos |  |  | 172.031 |

Residuos:
- colocación: mt12flg010a; factor de residuo 0.02

## Recursos

**mt12flg010a** m² Estructura soporte para falsos techos registrables tipo Grid de parrillas de lamas de madera maciza
Datos técnicos: Coste energético 23.632 MJ; Emisión de CO2 0.976 kg; Código LER 17 04 05; Masa del elemento 1.543 kg; Volumen 0.000735 m3
Residuos:
- embalaje: re170203 Plástico. (componente de residuo); rendimiento 0.02 kg; Código LER 17 02 03; Masa del elemento 1 kg; Volumen 0.001667 m3
